# Recépage de la barrette

- Propriété du fichier: CYPE Ingenieros S.A.
- Format: FIEBDC-3/2016
- Logiciel: Générateur de prix de la construction. CYPE Ingenieros, S.A.
- Date: 17/09/2024
- Zone géographique: Algérie
- Devise: DZD
- Coûts indirects: 3 %
- Frais généraux: 13 %
- Bénéfice: 6 %
- TVA: 19 %

## G Structure et gros oeuvre

### GF Fondations

#### GFB Barrettes

**GFB030** m Recépage de la barrette.
Étêtage d'une barrette, de 35 cm d'épaisseur, par le battage mécanique avec brise-roche hydraulique du tronçon compris entre le niveau de remplissage du béton et le niveau d'étêtage, jusqu'à assurer l'absence de béton contaminé par les boues et la qualité décrite dans le Projet, et chargement des décombres dans le camion ou la benne.
Inclut: Implantation, marquage et coupe du niveau d'étêtage. Piquage mécanique avec marteau piqueur du béton contaminé existant en couronnement de la barrette. Piquage manuel avec compresseur portable des restes de l'étêtage. Redressement des armatures. Nettoyage de la surface de béton. Récupération des restes. Chargement des décombres dans le camion ou la benne.
Critère pour le métré: Longueur mesuré selon documentation graphique du Projet, en considérant que la cote finale de bétonnage dépassera celle théorique d'au moins 30 cm.
Critère pour le mémoire: On mesurera la longueur réellement exécutée selon les spécifications du Projet.

| Code | U | Désignation | Quantité | Prix | Montant |
|---|---|---|---|---|---|
| mq01exn050c | h | Pelleteuse sur pneus, de 85 kW, avec un brise-roche hydraulique. (matériel) | 0.398 | 7026.99 | 2796.742 |
| mq05pdm010a | h | Compresseur portable électrique 2 m³/min de débit. (matériel) | 0.87 | 411.89 | 358.344 |
| mq05mai030 | h | Marteau pneumatique. (matériel) | 1.741 | 441.08 | 767.920 |
| mo112 | h | Ouvrier d'exécution I/OE2 construction. (main-d'œuvre) | 2.749 | 511 | 1404.739 |
| mo113 | h | Ouvrier d'exécution I/OE1 construction. (main-d'œuvre) | 1.375 | 502.77 | 691.309 |
| % | % | Frais de chantier des unités d'ouvrage | 2 % | 6019.054 | 120.381 |
|  |  | Coûts directs |  |  | 6139.435 |

Déchets:
- démolition: ruo170101 Béton (bétons, mortiers et préfabriqués). (composant de déchet); quantité 241.5 kg; Code CED 17 01 01; Masse de l'élément 1 kg; Volume 0.000667 m3
- démolition: ruo170405 Fer et acier. (composant de déchet); quantité 1.695 kg; Code CED 17 04 05; Masse de l'élément 1 kg; Volume 0.000476 m3
