# Découpe d'un plancher en béton armé avec des outils diamantés

- Propriété du fichier: CYPE Ingenieros S.A.
- Format: FIEBDC-3/2016
- Logiciel: Générateur de prix de la construction. CYPE Ingenieros, S.A.
- Date: 25/06/2024
- Zone géographique: Algérie
- Devise: DZD
- Coûts indirects: 3 %
- Frais généraux: 13 %
- Bénéfice: 6 %
- TVA: 19 %

## G Structure et gros oeuvre

### GP Planchers

#### GPD Démolition

**GPD040** m² Découpe d'un plancher en béton armé avec des outils diamantés.
Découpe en milieu humide de plancher unidirectionnel en béton armé avec nervures "in situ", hourdage d'entrevous en terre cuite ou en béton et dalle de compression de béton, avec filet diamanté, retrait préalable du revêtement et de sa base, et chargement manuel dans le camion ou la benne.
Critère d'évaluation économique: Le prix ne comprend pas le retrait du revêtement de sol.
Inclut: Implantation de la surface d'un plancher à démolir. Découpe de l'élément. Fragmentation des décombres en pièces maniables. Retrait et stockage des décombres. Nettoyage des restes d'ouvrage. Chargement manuel des décombres dans le camion ou la benne.
Critère pour le métré: Surface mesurée selon documentation graphique du Projet.
Critère pour le mémoire: On mesurera la surface réellement exécutée selon les spécifications du Projet.

| Code | U | Désignation | Quantité | Prix | Montant |
|---|---|---|---|---|---|
| mt51cpd020b | m² | Découpe humide avec fil diamanté, dans planchers de béton frais ou massif. (matériau) | 1 | 112536 | 112536.000 |
| mo113 | h | Ouvrier d'exécution I/OE1 construction. (main-d'œuvre) | 0.987 | 502.77 | 496.234 |
| % | % | Frais de chantier des unités d'ouvrage | 2 % | 113032.234 | 2260.645 |
|  |  | Coûts directs |  |  | 115292.879 |

Déchets:
- démolition: ruo170101 Béton (bétons, mortiers et préfabriqués). (composant de déchet); quantité 491.205 kg; Code CED 17 01 01; Masse de l'élément 1 kg; Volume 0.000667 m3
- démolition: ruo170405 Fer et acier. (composant de déchet); quantité 14.822 kg; Code CED 17 04 05; Masse de l'élément 1 kg; Volume 0.000476 m3
