# Contrôle des fissures par des témoins

- Propriété du fichier: CYPE Ingenieros S.A.
- Format: FIEBDC-3/2016
- Logiciel: Générateur de prix de la construction. CYPE Ingenieros, S.A.
- Date: 25/06/2024
- Zone géographique: Algérie
- Devise: DZD
- Coûts indirects: 3 %
- Frais généraux: 13 %
- Bénéfice: 6 %
- TVA: 19 %

## P Interventions préalables

### PP Étude des pathologies

#### PPX Essais in situ

**PPX180** U Contrôle des fissures par des témoins.
Travaux de champ nécessaires pour le contrôle de fissure existante dans bâtiment à réhabiliter, comprenant: fixation de son état par le marquage de son extrémité, mesure de sa largeur avec un fissuromètre de précision, mise en place d'un témoin de verre avec une zone polie à l'émeri et inspection périodique aux 15, 30, 45 et 90 jours, de l'évolution de ses mouvements.
Inclut: Marquage de son extrémité. Mesure de sa largeur. Mise en place d'un témoin. Inspection périodique.
Critère pour le métré: Nombre d'unités prévues, selon documentation graphique du Projet.
Critère pour le mémoire: On mesurera le nombre d'unités réellement exécutées selon les spécifications du Projet.

| Code | U | Désignation | Quantité | Prix | Montant |
|---|---|---|---|---|---|
| mt49hpa100b | U | Contrôle de l'évolution d'une fissure via la mise en place d'un témoin de verre, qui inclut les travaux de: fixation de l'état de la fissure, mesure de sa largeur, mise en place du témoin et inspection périodique de celle-ci à 15, 30, 45 et 90 jours. (matériau) | 1 | 20972.59 | 20972.590 |
| % | % | Frais de chantier des unités d'ouvrage | 2 % | 20972.590 | 419.452 |
|  |  | Coûts directs |  |  | 21392.042 |
