# Essai statique de mise en charge de poutre

- Propriété du fichier: CYPE Ingenieros S.A.
- Format: FIEBDC-3/2016
- Logiciel: Générateur de prix de la construction. CYPE Ingenieros, S.A.
- Date: 31/10/2025
- Zone géographique: Algérie
- Devise: DZD
- Coûts indirects: 3 %
- Frais généraux: 13 %
- Bénéfice: 6 %
- TVA: 19 %

## P Interventions préalables

### PP Étude des pathologies

#### PPX Essais in situ

**PPX200** U Essai statique de mise en charge de poutre.
Réalisation d'un essai statique de mise en charge de poutre, jusqu'à 2500 kg/m de surcharge, pendant un cycle. Ne comprend pas les éléments de charge, l'étaiement de sécurité, la charge et la décharge, ni la préparation des tests de charge. Comprend le rapport technique et mesure de la déformation du plancher à l'aide de fleximètres.
Inclut: Réalisation de l'essai.
Critère pour le métré: Nombre d'unités prévues, selon documentation graphique du Projet.
Critère pour le mémoire: On mesurera le nombre d'unités réellement exécutées selon les spécifications du Projet.

| Code | U | Désignation | Quantité | Prix | Montant |
|---|---|---|---|---|---|
| mt49epc020b | U | Essai statique de mise en charge dans une poutre, jusqu'à 2500 kg/m de surcharge, d'un cycle de durée, avec mesure des déformations. (matériau) | 1 | 67175.36 | 67175.360 |
| % | % | Frais de chantier des unités d'ouvrage | 2 % | 67175.360 | 1343.507 |
|  |  | Coûts directs |  |  | 68518.867 |
