# Démontage d'un chauffe-eau ou d'un ballon individuel, pour remplacement par un équipement de meilleure efficacité énergétique

- Propriété du fichier: CYPE Ingenieros S.A.
- Format: FIEBDC-3/2016
- Logiciel: Générateur de prix de la construction. CYPE Ingenieros, S.A.
- Date: 25/06/2024
- Zone géographique: Algérie
- Devise: DZD
- Coûts indirects: 3 %
- Frais généraux: 13 %
- Bénéfice: 6 %
- TVA: 19 %

## R Rénovation énergétique

### RC Chauffage, climatisation et E.C.S.

#### RCD Démontage d'équipement existant

**RCD030** U Démontage d'un chauffe-eau ou d'un ballon individuel, pour remplacement par un équipement de meilleure efficacité énergétique.
Démontage de chauffe-eau électrique de 100 kg de poids maximum, avec des moyens manuels, et chargement manuel dans le camion ou la benne.
Inclut: Démontage de l'élément. Obturation des conduites connectées à l'élément. Retrait et stockage du matériau démonté. Nettoyage des restes d'ouvrage. Chargement manuel du matériau démonté et des restes d'ouvrage dans le camion ou la benne.
Critère pour le métré: Nombre d'unités prévues, selon documentation graphique du Projet.
Critère pour le mémoire: On mesurera le nombre d'unités réellement démontées selon les spécifications du Projet.

| Code | U | Désignation | Quantité | Prix | Montant |
|---|---|---|---|---|---|
| mo004 | h | Compagnon professionnel III/CP2 chauffagiste. (main-d'œuvre) | 1.326 | 717.33 | 951.180 |
| mo103 | h | Ouvrier professionnel II/OP chauffagiste. (main-d'œuvre) | 1.326 | 520.85 | 690.647 |
| % | % | Frais de chantier des unités d'ouvrage | 2 % | 1641.827 | 32.837 |
|  |  | Coûts directs |  |  | 1674.664 |

Déchets:
- démolition: ruo170407 Métaux mélangés. (composant de déchet); quantité 90 kg; Code CED 17 04 07; Masse de l'élément 1 kg; Volume 0.000667 m3
- démolition: ruo170904 Déchets mélangés de construction et de démolition distincts de ceux spécifiés dans les codes 17 09 01, 17 09 02 et 17 09 03. (composant de déchet); quantité 10 kg; Code CED 17 09 04; Masse de l'élément 1 kg; Volume 0.000667 m3
