# Chaudière à gaz, domestique, murale, à condensation, pour chauffage et E.C.S

- Propriété du fichier: CYPE Ingenieros S.A.
- Format: FIEBDC-3/2016
- Logiciel: Générateur de prix de la construction. CYPE Ingenieros, S.A.
- Date: 18/09/2024
- Zone géographique: Algérie
- Devise: DZD
- Coûts indirects: 3 %
- Frais généraux: 13 %
- Bénéfice: 6 %
- TVA: 19 %

## R Rénovation énergétique

### RC Chauffage, climatisation et E.C.S.

#### RCG Chaudières à gaz

**RCG020** U Chaudière à gaz, domestique, murale, à condensation, pour chauffage et E.C.S.
Rénovation énergétique des bâtiments via la mise en place, en remplacement d'un équipement existant, de chaudière mural à condensation à gaz N, pour chauffage et E.C.S. instantanée avec micro-accumulation, chambre de combustion étanche, puissance nominale 24 kW, puissance de chauffage 25 kW, puissance d'E.C.S. 25 kW, rendement en chauffage 94%, rendement en E.C.S. 85%, efficacité énergétique classe A en chauffage, efficacité énergétique classe A en E.C.S., profil de consommation XL, débit spécifique d'E.C.S. selon NF EN 625 de 13,8 l/min, puissance sonore 50 dBA, dimensions 710x400x330 mm, poids 35 kg, allumeur électronique et sécurité par ionisation, sans flamme témoin, avec électronique Bosch Heatronic 4, panneau de contrôle avec écran digital avec des icônes informatifs et des messages de texte, vase d'expansion de 6 litres, kit standard d'évacuation des fumées et plan de montage. Totalement montée, connectée et testée.
Inclut: Implantation. Présentation des éléments. Montage de la chaudière et de ses accessoires. Connecté aux réseaux de conduction d'eau, de gaz, d'assainissement et électrique, et au conduit d'évacuation des produits de la combustion. Mise en marche.
Critère pour le métré: Nombre d'unités prévues, selon documentation graphique du Projet.
Critère pour le mémoire: On mesurera le nombre d'unités réellement exécutées selon les spécifications du Projet.

| Code | U | Désignation | Quantité | Prix | Montant |
|---|---|---|---|---|---|
| mt38cmj013a | U | Chaudière mural à condensation à gaz N, pour chauffage et E.C.S. instantanée avec micro-accumulation, chambre de combustion étanche, puissance nominale 24 kW, puissance de chauffage 25 kW, puissance d'E.C.S. 25 kW, rendement en chauffage 94%, rendement en E.C.S. 85%, efficacité énergétique classe A en chauffage, efficacité énergétique classe A en E.C.S., profil de consommation XL, débit spécifique d'E.C.S. selon NF EN 625 de 13,8 l/min, puissance sonore 50 dBA, dimensions 710x400x330 mm, poids 35 kg, allumeur électronique et sécurité par ionisation, sans flamme témoin, avec électronique Bosch Heatronic 4, panneau de contrôle avec écran digital avec des icônes informatifs et des messages de texte, vase d'expansion de 6 litres, kit standard d'évacuation des fumées et plan de montage. (matériau) | 1 | 314381.03 | 314381.030 |
| mt38www012 | U | Produits complémentaires pour installation de chauffage et d'E.C.S. (matériau) | 1 | 384.53 | 384.530 |
| mo004 | h | Compagnon professionnel III/CP2 chauffagiste. (main-d'œuvre) | 3.716 | 717.33 | 2665.598 |
| mo103 | h | Ouvrier professionnel II/OP chauffagiste. (main-d'œuvre) | 3.716 | 520.85 | 1935.479 |
| % | % | Frais de chantier des unités d'ouvrage | 2 % | 319366.637 | 6387.333 |
|  |  | Coûts directs |  |  | 325753.970 |

## Ressources

**mt38cmj013a** U Chaudière mural à condensation à gaz N
Données techniques: Coût énergétique 1090.360 MJ; Émission de CO2 86.394 kg
Déchets:
- emballage: re150101 Emballages en papier et en carton. (composant de déchet); quantité 2.241 kg; Code CED 15 01 01; Masse de l'élément 1 kg; Volume 0.001333 m3
- emballage: re170201 Bois. (composant de déchet); quantité 0.614 kg; Code CED 17 02 01; Masse de l'élément 1 kg; Volume 0.000909 m3
