# Chaudière à gaz, collective, murale, à condensation, pour chauffage

- Propriété du fichier: CYPE Ingenieros S.A.
- Format: FIEBDC-3/2016
- Logiciel: Générateur de prix de la construction. CYPE Ingenieros, S.A.
- Date: 25/06/2024
- Zone géographique: Algérie
- Devise: DZD
- Coûts indirects: 3 %
- Frais généraux: 13 %
- Bénéfice: 6 %
- TVA: 19 %

## R Rénovation énergétique

### RC Chauffage, climatisation et E.C.S.

#### RCG Chaudières à gaz

**RCG040** U Chaudière à gaz, collective, murale, à condensation, pour chauffage.
Rénovation énergétique des bâtiments via la mise en place, en remplacement d'un équipement existant, de chaudière mural, à condensation, avec échangeur à tubes en aluminium à ailettes et brûleur modulant à gaz naturelle, pour chauffage, puissance utile modulante de 10,4 à 45 kW, poids 48 kg, dimensions 695x520x465 mm, avec vanne à 3 voies pour la production d'E.C.S. par ballon échangeur. Totalement montée, connectée et testée.
Inclut: Implantation. Présentation des éléments. Montage de la chaudière et de ses accessoires. Connecté aux réseaux de conduction d'eau, de gaz, d'assainissement et électrique, et au conduit d'évacuation des produits de la combustion. Mise en marche.
Critère pour le métré: Nombre d'unités prévues, selon documentation graphique du Projet.
Critère pour le mémoire: On mesurera le nombre d'unités réellement exécutées selon les spécifications du Projet.

| Code | U | Désignation | Quantité | Prix | Montant |
|---|---|---|---|---|---|
| mt38cbu070aa | U | Chaudière mural, à condensation, avec échangeur à tubes en aluminium à ailettes et brûleur modulant à gaz naturelle, pour chauffage, puissance utile modulante de 10,4 à 45 kW, poids 48 kg, dimensions 695x520x465 mm, avec vanne à 3 voies pour la production d'E.C.S. par ballon échangeur. (matériau) | 1 | 660568.21 | 660568.210 |
| mt38www010 | U | Produits complémentaires pour installation de chauffage. (matériau) | 1 | 307.62 | 307.620 |
| mt37www010 | U | Produits complémentaires pour installations de plomberie. (matériau) | 1 | 168.92 | 168.920 |
| mo004 | h | Compagnon professionnel III/CP2 chauffagiste. (main-d'œuvre) | 5.01 | 717.33 | 3593.823 |
| mo103 | h | Ouvrier professionnel II/OP chauffagiste. (main-d'œuvre) | 5.01 | 520.85 | 2609.459 |
| % | % | Frais de chantier des unités d'ouvrage | 2 % | 667248.032 | 13344.961 |
|  |  | Coûts directs |  |  | 680592.993 |

## Ressources

**mt38cbu070aa** U Chaudière mural
Données techniques: Coût énergétique 3477.422 MJ; Émission de CO2 270.462 kg
Déchets:
- emballage: re150101 Emballages en papier et en carton. (composant de déchet); quantité 2.461 kg; Code CED 15 01 01; Masse de l'élément 1 kg; Volume 0.001333 m3
- emballage: re170201 Bois. (composant de déchet); quantité 0.641 kg; Code CED 17 02 01; Masse de l'élément 1 kg; Volume 0.000909 m3
