# Unité intérieure d'air conditionné avec distribution par gaines circulaires

- Propriété du fichier: CYPE Ingenieros S.A.
- Format: FIEBDC-3/2016
- Logiciel: Générateur de prix de la construction. CYPE Ingenieros, S.A.
- Date: 25/06/2024
- Zone géographique: Algérie
- Devise: DZD
- Coûts indirects: 3 %
- Frais généraux: 13 %
- Bénéfice: 6 %
- TVA: 19 %

## R Rénovation énergétique

### RC Chauffage, climatisation et E.C.S.

#### RCM Unités autonomes de climatisation

**RCM090** U Unité intérieure d'air conditionné avec distribution par gaines circulaires.
Rénovation énergétique des bâtiments via la mise en place, en remplacement d'un équipement existant, d'unité intérieure d'air conditionné, système air-air multisplit, pour gaz R-32, pompe à chaleur, alimentation monophasée (230V/50Hz), puissance frigorifique nominale 5 kW (température de bulbe sec 27°C, température de bulbe humide 19°C), puissance calorifique nominale 5,8 kW (température de bulbe sec 20°C), de 230x740x455 mm, niveau sonore (vitesse basse) 33 dBA, débit d'air (vitesse ultra élevée) 780 m³/h, pression d'air (standard) 32 Pa et contrôle sans fil, avec piquages,. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi120f | U | Unité intérieure d'air conditionné, système air-air multisplit, pour gaz R-32, pompe à chaleur, alimentation monophasée (230V/50Hz), puissance frigorifique nominale 5 kW (température de bulbe sec 27°C, température de bulbe humide 19°C), puissance calorifique nominale 5,8 kW (température de bulbe sec 20°C), de 230x740x455 mm, niveau sonore (vitesse basse) 33 dBA, débit d'air (vitesse ultra élevée) 780 m³/h, pression d'air (standard) 32 Pa et contrôle sans fil. (matériau) | 1 | 143954.28 | 143954.280 |
| mt42mhi523a | U | Piquages, pour unité intérieure d'air conditionné. (matériau) | 1 | 48554.53 | 48554.530 |
| mt42www090 | U | Kit de support pour la suspension du plafond, constitué de quatre tiges filetées en acier galvanisé, avec leurs chevilles, écrous et rondelles correspondants. (matériau) | 1 | 4360 | 4360.000 |
| mo005 | h | Compagnon professionnel III/CP2 installateur de climatisation. (main-d'œuvre) | 1.221 | 717.33 | 875.860 |
| mo104 | h | Ouvrier professionnel II/OP installateur de climatisation. (main-d'œuvre) | 1.221 | 520.85 | 635.958 |
| % | % | Frais de chantier des unités d'ouvrage | 2 % | 198380.628 | 3967.613 |
|  |  | Coûts directs |  |  | 202348.241 |

## Ressources

**mt42mhi120f** U Unité intérieure d'air conditionné
Données techniques: Coût énergétique 1096.850 MJ; Émission de CO2 75.047 kg
Déchets:
- emballage: re150101 Emballages en papier et en carton. (composant de déchet); quantité 0.18 kg; Code CED 15 01 01; Masse de l'élément 1 kg; Volume 0.001333 m3
- emballage: re170203 Plastique. (composant de déchet); quantité 0.09 kg; Code CED 17 02 03; Masse de l'élément 1 kg; Volume 0.001667 m3
