# Unité intérieure d'air conditionné, de plafond avec distribution non gainée

- Propriété du fichier: CYPE Ingenieros S.A.
- Format: FIEBDC-3/2016
- Logiciel: Générateur de prix de la construction. CYPE Ingenieros, S.A.
- Date: 18/09/2024
- Zone géographique: Algérie
- Devise: DZD
- Coûts indirects: 3 %
- Frais généraux: 13 %
- Bénéfice: 6 %
- TVA: 19 %

## R Rénovation énergétique

### RC Chauffage, climatisation et E.C.S.

#### RCM Unités autonomes de climatisation

**RCM110** U Unité intérieure d'air conditionné, de plafond avec distribution non gainée.
Rénovation énergétique des bâtiments via la mise en place, en remplacement d'un équipement existant, d'unité intérieure d'air conditionné, de plafond, avec distribution non gainable, système air-air multisplit, pour gaz R-32, pompe à chaleur, alimentation monophasée (230V/50Hz), puissance frigorifique nominale 5 kW (température de bulbe sec 27°C, température de bulbe humide 19°C), puissance calorifique nominale 5,8 kW (température de bulbe sec 20°C), de 210x1070x690 mm, niveau sonore (vitesse basse) 31 dBA, avec filtre et contrôle sans fil. Accessoires: adaptateur pour connexion de contrôle à distance par câble ou de contrôle externe.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mhi175a | U | Unité intérieure d'air conditionné, de plafond, avec distribution non gainable, système air-air multisplit, pour gaz R-32, pompe à chaleur, alimentation monophasée (230V/50Hz), puissance frigorifique nominale 5 kW (température de bulbe sec 27°C, température de bulbe humide 19°C), puissance calorifique nominale 5,8 kW (température de bulbe sec 20°C), de 210x1070x690 mm, niveau sonore (vitesse basse) 31 dBA, avec filtre et contrôle sans fil. (matériau) | 1 | 201149.54 | 201149.540 |
| mt42mhi510a | U | Adaptateur pour connexion de contrôle à distance par câble ou de contrôle externe. (matériau) | 1 | 59320.76 | 59320.760 |
| mt42mhi900 | m | Câble bus blindé à 2 fils, de 0,5 mm² de section par fil (matériau) | 3 | 158.55 | 475.650 |
| mt35aia090aa | m | Tube rigide en PVC, branchable, courbable à chaud, de couleur noire, de 16 mm de diamètre nominal, pour climatisation fixe en surface. Résistance à la compression 1250 N, résistance à l'impact 2 joules, température de travail -5°C jusqu'à 60°C, avec degré de protection IP547 selon NF EN 60529, propriétés électriques: isolant, non propagateur de la flamme. Selon NF EN 61386-1 et NF EN 61386-22. Comprend les colliers, les éléments de fixation et les accessoires (courbes, manchons, tés, coudes et courbes flexibles). (matériau) | 3 | 225.57 | 676.710 |
| mo005 | h | Compagnon professionnel III/CP2 installateur de climatisation. (main-d'œuvre) | 1.221 | 717.33 | 875.860 |
| mo104 | h | Ouvrier professionnel II/OP installateur de climatisation. (main-d'œuvre) | 1.221 | 520.85 | 635.958 |
| % | % | Frais de chantier des unités d'ouvrage | 2 % | 263134.478 | 5262.690 |
|  |  | Coûts directs |  |  | 268397.168 |

Déchets:
- pose: mt42mhi900 Câble bus blindé à 2 fils, de 0,5 mm² de section par fil; facteur de déchet 0.0165111
- pose: mt35aia090aa; facteur de déchet 0.0275

## Ressources

**mt42mhi175a** U Unité intérieure d'air conditionné
Données techniques: Coût énergétique 1294.257 MJ; Émission de CO2 88.556 kg
Déchets:
- emballage: re150101 Emballages en papier et en carton. (composant de déchet); quantité 0.18 kg; Code CED 15 01 01; Masse de l'élément 1 kg; Volume 0.001333 m3
- emballage: re170203 Plastique. (composant de déchet); quantité 0.09 kg; Code CED 17 02 03; Masse de l'élément 1 kg; Volume 0.001667 m3

**mt42mhi900** m Câble bus blindé à 2 fils, de 0,5 mm² de section par fil
Données techniques: Coût énergétique 1.694 MJ; Émission de CO2 0.087 kg; Code CED 17 04 11; Masse de l'élément 0.045 kg; Volume 0.00003 m3
Déchets:
- emballage: re150101 Emballages en papier et en carton; quantité 0.065 kg

**mt35aia090aa** m Tube rigide en PVC
Données techniques: Coût énergétique 11.626 MJ; Émission de CO2 0.577 kg; Code CED 17 02 03; Masse de l'élément 0.12 kg; Volume 0.0002 m3
