# Isolation thermique d'une tuyauterie à coque flexible

- Propriété du fichier: CYPE Ingenieros S.A.
- Format: FIEBDC-3/2016
- Logiciel: Générateur de prix de la construction. CYPE Ingenieros, S.A.
- Date: 25/06/2024
- Zone géographique: Algérie
- Devise: DZD
- Coûts indirects: 3 %
- Frais généraux: 13 %
- Bénéfice: 6 %
- TVA: 19 %

## R Rénovation énergétique

### RC Chauffage, climatisation et E.C.S.

#### RCN Isolation thermique des tuyauteries

**RCN010** m Isolation thermique d'une tuyauterie à coque flexible.
Rénovation énergétique d'un bâtiment via la fourniture et la mise en place d'un isolant thermique d'une tuyauterie dans l'installation intérieur, mise en place superficiellement, pour la distribution de fluides chauds (de +40°C à +60°C), constitué de coquille de mousse élastomérique, de 7 mm de diamètre intérieur et 25 mm d'épaisseur, à base de caoutchouc synthétique flexible, de structure cellulaire fermée, avec adhésif pour les unions. Comprend la préparation de la surface support, l'implantation et les découpes.
Inclut: Préparation de la surface de la tuyauterie. Implantation et découpe de l'isolant. Mise en place de l'isolant.
Critère pour le métré: Longueur mesurée selon documentation graphique du Projet.
Critère pour le mémoire: On mesurera la longueur réellement exécutée selon les spécifications du Projet.

| Code | U | Désignation | Quantité | Prix | Montant |
|---|---|---|---|---|---|
| mt17coe070ad | m | Coquille de mousse élastomérique, de 7 mm de diamètre intérieur et 25 mm d'épaisseur, à base de caoutchouc synthétique flexible, de structure cellulaire fermée. (matériau) | 1.05 | 2352.42 | 2470.041 |
| mt17coe110 | l | Adhésif pour coquille élastomérique. (matériau) | 0.007 | 3767.59 | 26.373 |
| mo054 | h | Compagnon professionnel III/CP2 poseur d'isolants rigides ou flexibles. (main-d'œuvre) | 0.104 | 717.33 | 74.602 |
| mo101 | h | Ouvrier professionnel II/OP poseur d'isolants rigides ou flexibles. (main-d'œuvre) | 0.104 | 521.84 | 54.271 |
| % | % | Frais de chantier des unités d'ouvrage | 2 % | 2625.287 | 52.506 |
|  |  | Coûts directs |  |  | 2677.793 |

Déchets:
- pose: mt17coe070ad; facteur de déchet 0.065488

## Ressources

**mt17coe070ad** m Coquille de mousse élastomérique
Données techniques: Coût énergétique 14.406 MJ; Émission de CO2 0.630 kg; Code CED 17 02 03; Masse de l'élément 0.158258 kg; Volume 0.000264 m3
Déchets:
- emballage: re170203 Plastique. (composant de déchet); quantité 0.004 kg; Code CED 17 02 03; Masse de l'élément 1 kg; Volume 0.001667 m3
