# Ligne d'ancrage horizontale permanente, formée d'un câble en acier, avec amortisseur de chutes

- Propriété du fichier: CYPE Ingenieros S.A.
- Format: FIEBDC-3/2016
- Logiciel: Générateur de prix de la construction. CYPE Ingenieros, S.A.
- Date: 25/06/2024
- Zone géographique: Algérie
- Devise: DZD
- Coûts indirects: 3 %
- Frais généraux: 13 %
- Bénéfice: 6 %
- TVA: 19 %

## S Sécurité et santé

### SC Équipements de protection collective

#### SCL Lignes et dispositifs d'ancrage

**SCL020** U Ligne d'ancrage horizontale permanente, formée d'un câble en acier, avec amortisseur de chutes.
Ligne d'ancrage horizontale permanente, d'un câble en acier, avec amortisseur de chutes, de 10 m de longueur, classe C, composée de 1 ancrage terminal en alliage d'aluminium L-2653 avec traitement thermique T6, finition avec peinture époxy-polyester; 1 ancrage terminal avec amortisseur en acier inoxydable AISI 316, finition brillante; 1 ancrage intermédiaire en alliage d'aluminium L-2653 avec traitement thermique T6, finition avec peinture époxy-polyester; câble flexible en acier galvanisé, de 10 mm de diamètre, composé de 7 cordons de 19 fils; tendeur à boîte ouverte, avec une boucle à une extrémité et une fourche à l'extrémité opposée; ensemble d'un repose-câbles et d'un terminal manuel; protecteur pour cordon; plaque de signalisation et ensemble de deux adhésifs de sécurité. Comprend les éléments pour la fixation des composants de la ligne d'ancrage au support.
Critère pour le métré: Nombre d'unités prévues, selon Plan général de coordination en matière de sécurité et de protection de la santé.
Critère pour le mémoire: On mesurera le nombre d'unités réellement mises en place selon spécifications d'Étude ou d'Étude Basique de Sécurité et Santé.

| Code | U | Désignation | Quantité | Prix | Montant |
|---|---|---|---|---|---|
| mt50spl110 | U | Ancrage terminal en alliage d'aluminium L-2653 avec traitement thermique T6, finition avec peinture époxy-polyester. (matériau) | 1 | 1378.57 | 1378.570 |
| mt50spl105a | U | Fixation composée d'une cheville chimique, d'une rondelle et d'une vis en acier de 12 mm de diamètre et 80 mm de longueur. (matériau) | 6 | 557.05 | 3342.300 |
| mt50spl100 | U | Ancrage terminal avec amortisseur, en acier inoxydable AISI 316, finition brillante. (matériau) | 1 | 12069.49 | 12069.490 |
| mt50spl005 | U | Fixation composée d'une cheville chimique, d'une rondelle et d'une vis en acier inoxydable de 12 mm de diamètre et 80 mm de longueur. (matériau) | 4 | 675.22 | 2700.880 |
| mt50spl120 | U | Ancrage intermédiaire en alliage d'aluminium L-2653 avec traitement thermique T6, finition avec peinture époxy-polyester. (matériau) | 1 | 3587.08 | 3587.080 |
| mt50spl130 | m | Câble flexible en acier galvanisé, de 10 mm de diamètre, composé de 7 cordons de 19 fils, y compris une tension finale avec étui en cuivre et un garde-câble à une extrémité. (matériau) | 10.5 | 246.17 | 2584.785 |
| mt50spl040 | U | Tendeur à boîte ouverte, avec une boucle à une extrémité et une fourche à l'extrémité opposée. (matériau) | 1 | 9284.22 | 9284.220 |
| mt50spl050 | U | Ensemble d'un repose-câbles et d'un terminal manuel, en acier inoxydable. (matériau) | 1 | 3516.75 | 3516.750 |
| mt50spl080 | U | Protecteur pour cordon, en PVC, couleur jaune. (matériau) | 1 | 562.68 | 562.680 |
| mt50spl060 | U | Plaque de signalisation de la ligne d'ancrage. (matériau) | 1 | 1744.31 | 1744.310 |
| mt50spl070 | U | Ensemble de deux adhésifs de sécurité. (matériau) | 1 | 2110.05 | 2110.050 |
| mo119 | h | Compagnon professionnel III/CP2 Sécurité et Santé. (main-d'œuvre) | 0.842 | 698.09 | 587.792 |
| mo120 | h | Ouvrier Sécurité et Santé. (main-d'œuvre) | 1.262 | 502.77 | 634.496 |
| % | % | Frais de chantier des unités d'ouvrage | 2 % | 44103.403 | 882.068 |
|  |  | Coûts directs |  |  | 44985.471 |

Déchets:
- pose: mt50spl130; facteur de déchet 0.0145207

## Ressources

**mt50spl110** U Ancrage terminal en alliage d'aluminium L-2653 avec traitement thermique T6, finition avec peinture époxy-polyester
Données techniques: Coût énergétique 22.429 MJ; Émission de CO2 1.709 kg
Déchets:
- emballage: re150101 Emballages en papier et en carton. (composant de déchet); quantité 0.072 kg; Code CED 15 01 01; Masse de l'élément 1 kg; Volume 0.001333 m3

**mt50spl100** U Ancrage terminal avec amortisseur, en acier inoxydable AISI 316, finition brillante
Données techniques: Coût énergétique 47.375 MJ; Émission de CO2 7.974 kg
Déchets:
- emballage: re150101 Emballages en papier et en carton; quantité 1.311 kg

**mt50spl120** U Ancrage intermédiaire en alliage d'aluminium L-2653 avec traitement thermique T6
Données techniques: Coût énergétique 19.854 MJ; Émission de CO2 1.520 kg
Déchets:
- emballage: re150101 Emballages en papier et en carton; quantité 0.072 kg

**mt50spl130** m Câble flexible en acier galvanisé
Données techniques: Coût énergétique 15.406 MJ; Émission de CO2 1.627 kg; Code CED 17 04 11; Masse de l'élément 0.6123 kg; Volume 0.000408 m3
Déchets:
- emballage: re150101 Emballages en papier et en carton; quantité 0.07 kg

**mt50spl040** U Tendeur à boîte ouverte, avec une boucle à une extrémité et une fourche à l'extrémité opposée
Données techniques: Coût énergétique 5.740 MJ; Émission de CO2 0.357 kg
Déchets:
- emballage: re150101 Emballages en papier et en carton; quantité 0.072 kg

**mt50spl050** U Ensemble d'un repose-câbles et d'un terminal manuel, en acier inoxydable
Données techniques: Coût énergétique 26.863 MJ; Émission de CO2 4.908 kg
Déchets:
- emballage: re150101 Emballages en papier et en carton; quantité 1.245 kg

**mt50spl060** U Plaque de signalisation de la ligne d'ancrage
Données techniques: Coût énergétique 56.207 MJ; Émission de CO2 2.815 kg
Déchets:
- emballage: re150101 Emballages en papier et en carton; quantité 0.03 kg
