# Clôture provisoire d'un terrain avec un treillis soudé

- Propriété du fichier: CYPE Ingenieros S.A.
- Format: FIEBDC-3/2016
- Logiciel: Générateur de prix de la construction. CYPE Ingenieros, S.A.
- Date: 25/06/2024
- Zone géographique: Algérie
- Devise: DZD
- Coûts indirects: 3 %
- Frais généraux: 13 %
- Bénéfice: 6 %
- TVA: 19 %

## S Sécurité et santé

### SC Équipements de protection collective

#### SCR Clôture provisoire de parcelle

**SCR010** m Clôture provisoire d'un terrain avec un treillis soudé.
Clôture provisoire d'un terrain, de 2,2 m de hauteur, composé de treillis soudé 100x100 mm et Ø 4,0-4,0 mm, en acier Fe E 500, fixé avec pointes plates en acier à rondins de bois, de 10 à 12 cm de diamètre et 3,2 m de longueur, enfoncés dans le terrain tous les 2,5 m, amortissables en 5 utilisations.
Critère pour le métré: Longueur mesurée selon Plan général de coordination en matière de sécurité et de protection de la santé.
Critère pour le mémoire: La longueur mesurée sera celle réellement montée selon spécifications d'Étude ou d'Étude Basique de Sécurité et Santé.

| Code | U | Désignation | Quantité | Prix | Montant |
|---|---|---|---|---|---|
| mt07ame100bca | m² | Treillis soudé 100x100 mm, fils porteurs de 4 mm de diamètre et fils de répartition de 4 mm de diamètre, en acier Fe E 500. (matériau) | 2.3 | 259.59 | 597.057 |
| mt50spv030a | m | Rondin de bois, de 10 à 12 cm de diamètre. (matériau) | 0.371 | 441.7 | 163.871 |
| mt50sph020 | kg | Pointes plates en acier de 20x100 mm. (matériau) | 0.008 | 118.16 | 0.945 |
| mo119 | h | Compagnon professionnel III/CP2 Sécurité et Santé. (main-d'œuvre) | 0.132 | 698.09 | 92.148 |
| mo120 | h | Ouvrier Sécurité et Santé. (main-d'œuvre) | 0.132 | 502.77 | 66.366 |
| % | % | Frais de chantier des unités d'ouvrage | 2 % | 920.387 | 18.408 |
|  |  | Coûts directs |  |  | 938.795 |

Déchets:
- pose: mt07ame100bca; facteur de déchet 0.0232939
- pose: mt50spv030a Rondin de bois, de 10 à 12 cm de diamètre; facteur de déchet 0.0119714
- pose: mt50sph020 Pointes plates en acier de 20x100 mm; facteur de déchet 0.010598

## Ressources

**mt07ame100bca** m² Treillis soudé 100x100 mm
Données techniques: Coût énergétique 17.930 MJ; Émission de CO2 0.930 kg; Code CED 17 04 05; Masse de l'élément 1.824 kg; Volume 0.000869 m3

**mt50spv030a** m Rondin de bois, de 10 à 12 cm de diamètre
Données techniques: Coût énergétique 403.098 MJ; Émission de CO2 -12.270 kg; Code CED 17 02 01; Masse de l'élément 6.498 kg; Volume 0.005907 m3
Déchets:
- emballage: re170203 Plastique. (composant de déchet); quantité 0.002 kg; Code CED 17 02 03; Masse de l'élément 1 kg; Volume 0.001667 m3

**mt50sph020** kg Pointes plates en acier de 20x100 mm
Données techniques: Coût énergétique 9.830 MJ; Émission de CO2 0.510 kg; Code CED 17 04 05; Masse de l'élément 1 kg; Volume 0.000476 m3
