# Ensemble d'équipements de protection collective

- Propriété du fichier: CYPE Ingenieros S.A.
- Format: FIEBDC-3/2016
- Logiciel: Générateur de prix de la construction. CYPE Ingenieros, S.A.
- Date: 25/06/2024
- Zone géographique: Algérie
- Devise: DZD
- Coûts indirects: 3 %
- Frais généraux: 13 %
- Bénéfice: 6 %
- TVA: 19 %

## S Sécurité et santé

### SC Équipements de protection collective

#### SCX Ensemble d'équipements de protection collective

**SCX010** U Ensemble d'équipements de protection collective.
Prix: 145368.3
Ensemble d'équipements de protection collective, nécessaires pour le respect des normes en vigueur en matière de Sécurité et Santé au Travail. Comprend la maintenance dans des conditions sûres durant toute la période de temps requise, la réparation ou le renouvellement et le transport jusqu'au lieu de stockage ou le retrait à la benne.
Critère pour le métré: Nombre d'unités prévues, selon Plan général de coordination en matière de sécurité et de protection de la santé.
Critère pour le mémoire: On mesurera le nombre d'unités réellement mises en place selon spécifications d'Étude ou d'Étude Basique de Sécurité et Santé.

| Code | U | Désignation | Prix |
|---|---|---|---|
| % | % | Frais de chantier des unités d'ouvrage | 0 |
