# Porte-serviettes pour salle de bain

- Propriété du fichier: CYPE Ingenieros S.A.
- Format: FIEBDC-3/2016
- Logiciel: Générateur de prix de la construction. CYPE Ingenieros, S.A.
- Date: 25/06/2024
- Zone géographique: Algérie
- Devise: DZD
- Coûts indirects: 3 %
- Frais généraux: 13 %
- Bénéfice: 6 %
- TVA: 19 %

## T Équipements techniques

### TB Équipements sanitaires

#### TBA Accessoires

**TBA070** U Porte-serviettes pour salle de bain.
Porte-serviettes pour lavabo, à anneau ouvert, en acier inoxydable AISI 304 avec finition laqué, couleur blanche, rectangulaire, de 270x200 mm. Fixation au support avec les fixations fournies par le fabricant.
Inclut: Implantation. Mise en place et fixation.
Critère pour le métré: Nombre d'unités prévues, selon documentation graphique du Projet.
Critère pour le mémoire: On mesurera le nombre d'unités réellement mises en place selon les spécifications du Projet.

| Code | U | Désignation | Quantité | Prix | Montant |
|---|---|---|---|---|---|
| mt31abp062ec | U | Porte-serviettes pour lavabo, à anneau ouvert, en acier inoxydable AISI 304 avec finition laqué, couleur blanche, rectangulaire, de 270x200 mm. (matériau) | 1 | 8842.87 | 8842.870 |
| mo107 | h | Ouvrier professionnel II/OP plombier. (main-d'œuvre) | 0.258 | 520.85 | 134.379 |
| % | % | Frais de chantier des unités d'ouvrage | 2 % | 8977.249 | 179.545 |
|  |  | Coûts directs |  |  | 9156.794 |
