# Main-courante pour personnes handicapées, en réadaptation et du troisième âge, en acier zingué

- Propriété du fichier: CYPE Ingenieros S.A.
- Format: FIEBDC-3/2016
- Logiciel: Générateur de prix de la construction. CYPE Ingenieros, S.A.
- Date: 16/06/2025
- Zone géographique: Algérie
- Devise: DZD
- Coûts indirects: 3 %
- Frais généraux: 13 %
- Bénéfice: 6 %
- TVA: 19 %

## T Équipements techniques

### TB Équipements sanitaires

#### TBQ Équipements et accessoires PMR

**TBQ110** U Main-courante pour personnes handicapées, en réadaptation et du troisième âge, en acier zingué.
Main-courante pour personnes handicapées, en réadaptation et du troisième âge, constitué de 1 tube de 300 mm de longueur, 1 tube de 400 mm de longueur, pièce de raccord de section droite en T et 2 pièces d'arrêt de section courbe, en acier zingué peint avec du polyuréthane, de 32 mm de diamètre. Comprend les éléments de fixation.
Inclut: Mise en place, nivellement et fixation des éléments de support. Nettoyage de l'élément.
Critère pour le métré: Nombre d'unités prévues, selon documentation graphique du Projet.
Critère pour le mémoire: On mesurera le nombre d'unités réellement mises en place selon les spécifications du Projet.

| Code | U | Désignation | Quantité | Prix | Montant |
|---|---|---|---|---|---|
| mt31abp160aa | U | Tube droit, en acier zingué peint avec du polyuréthane, de 32 mm de diamètre et 300 mm de longueur. (matériau) | 1 | 3814.74 | 3814.740 |
| mt31abp160ba | U | Tube droit, en acier zingué peint avec du polyuréthane, de 32 mm de diamètre et 400 mm de longueur. (matériau) | 1 | 4473.13 | 4473.130 |
| mt31abp161bc | U | Pièce de raccord de section droite en T, en acier zingué peint avec du polyuréthane, de 32 mm de diamètre. (matériau) | 1 | 7997.41 | 7997.410 |
| mt31abp161aa | U | Pièce d'arrêt de section courbe, en acier zingué peint avec du polyuréthane, de 32 mm de diamètre. (matériau) | 2 | 8888.16 | 17776.320 |
| mo107 | h | Ouvrier professionnel II/OP plombier. (main-d'œuvre) | 0.258 | 545.7 | 140.791 |
| % | % | Frais de chantier des unités d'ouvrage | 2 % | 34202.391 | 684.048 |
|  |  | Coûts directs |  |  | 34886.439 |
