# Receveur de douche en résine

- Propriété du fichier: CYPE Ingenieros S.A.
- Format: FIEBDC-3/2016
- Logiciel: Générateur de prix de la construction. CYPE Ingenieros, S.A.
- Date: 08/11/2024
- Zone géographique: Algérie
- Devise: DZD
- Coûts indirects: 3 %
- Frais généraux: 13 %
- Bénéfice: 6 %
- TVA: 19 %

## T Équipements techniques

### TB Équipements sanitaires

#### TBU Douches

**TBU180** U Receveur de douche en résine.
Receveur carré, en résine, couleur blanche, finition mate imitation pierre, avec fond antidérapant et orifice d'écoulement sur un côté de 90 mm de diamètre, de 800x800x40 mm, avec vanne siphoïde de 30 mm de hauteur de siphon.
Critère d'évaluation économique: Le prix ne comprend pas la robinetterie.
Inclut: Implantation. Mise en place et fixation de l'appareil. Montage de la bonde. Connexion au réseau d'évacuation. Contrôle de son bon fonctionnement.
Critère pour le métré: Nombre d'unités prévues, selon documentation graphique du Projet.
Critère pour le mémoire: On mesurera le nombre d'unités réellement mises en place selon les spécifications du Projet.

| Code | U | Désignation | Quantité | Prix | Montant |
|---|---|---|---|---|---|
| mt30pog010aa | U | Receveur carré, en résine, couleur blanche, finition mate imitation pierre, avec fond antidérapant et orifice d'écoulement sur un côté de 90 mm de diamètre, de 800x800x40 mm, avec bouchon d'écoulement. (matériau) | 1 | 79625.54 | 79625.540 |
| mt30asg080ab | U | Vanne siphoïde de 30 mm de hauteur de siphon, avec sortie de 40 mm de diamètre extérieur pour tuyau d'écoulement en polyéthylène, avec bouchon d'écoulement, siphon anti-odeurs, filtre à cheveux et éléments de fixation, pour receveur de douche avec orifice d'écoulement de 90 mm de diamètre. (matériau) | 1 | 12780.36 | 12780.360 |
| mo008 | h | Compagnon professionnel III/CP2 plombier. (main-d'œuvre) | 1.417 | 719.99 | 1020.226 |
| % | % | Frais de chantier des unités d'ouvrage | 2 % | 93426.126 | 1868.523 |
|  |  | Coûts directs |  |  | 95294.649 |

## Ressources

**mt30asg080ab** U Vanne siphoïde de 30 mm de hauteur de siphon
Données techniques: Coût énergétique 21.385 MJ; Émission de CO2 1.483 kg
Déchets:
- emballage: re150101 Emballages en papier et en carton. (composant de déchet); quantité 0.072 kg; Code CED 15 01 01; Masse de l'élément 1 kg; Volume 0.001333 m3
