# Douche corporelle d'urgence

- Propriété du fichier: CYPE Ingenieros S.A.
- Format: FIEBDC-3/2016
- Logiciel: Générateur de prix de la construction. CYPE Ingenieros, S.A.
- Date: 25/06/2024
- Zone géographique: Algérie
- Devise: DZD
- Coûts indirects: 3 %
- Frais généraux: 13 %
- Bénéfice: 6 %
- TVA: 19 %

## T Équipements techniques

### TB Équipements sanitaires

#### TBU Douches

**TBU220** U Douche corporelle d'urgence.
Douche corporelle d'urgence de plafond, avec structure de tube en acier galvanisé peint avec de l'époxy et pomme de douche en polypropylène, actionnée par un tirant rigide avec poignée triangulaire, connexion pour l'entrée d'eau de 1 1/4", débit d'eau 120 litres/minute, avec vanne d'isolement. Comprend la connexion au réseau d'eau froide existant et la fixation au support. Totalement installée, connectée, testée et en fonctionnement.
Inclut: Implantation et tracé sur le parement support de l'emplacement de l'appareil. Mise en place, nivellement et fixation des éléments de support. Nivellement, aplomb et mise en place de l'appareil. Connexion au réseau d'eau froide.
Critère pour le métré: Nombre d'unités prévues, selon documentation graphique du Projet.
Critère pour le mémoire: On mesurera le nombre d'unités réellement mises en place selon les spécifications du Projet.

| Code | U | Désignation | Quantité | Prix | Montant |
|---|---|---|---|---|---|
| mt30eme060a | U | Douche corporelle d'urgence de plafond, avec structure de tube en acier galvanisé peint avec de l'époxy et pomme de douche en polypropylène, actionnée par un tirant rigide avec poignée triangulaire, connexion pour l'entrée d'eau de 1 1/4", débit d'eau 120 litres/minute. (matériau) | 1 | 42896.44 | 42896.440 |
| mt37sve010e | U | Vanne à sphère en laiton nickelé à visser de 1 1/4". (matériau) | 1 | 2024.72 | 2024.720 |
| mt30www010 | U | Produits complémentaires pour l'installation d'un appareil sanitaire. (matériau) | 1 | 336.91 | 336.910 |
| mo107 | h | Ouvrier professionnel II/OP plombier. (main-d'œuvre) | 0.129 | 520.85 | 67.190 |
| % | % | Frais de chantier des unités d'ouvrage | 2 % | 45325.260 | 906.505 |
|  |  | Coûts directs |  |  | 46231.765 |

## Ressources

**mt30eme060a** U Douche corporelle d'urgence de plafond
Données techniques: Coût énergétique 101.871 MJ; Émission de CO2 5.398 kg
Déchets:
- emballage: re150101 Emballages en papier et en carton. (composant de déchet); quantité 0.072 kg; Code CED 15 01 01; Masse de l'élément 1 kg; Volume 0.001333 m3

**mt37sve010e** U Vanne à sphère en laiton nickelé à visser de 1 1/4"
Données techniques: Coût énergétique 1282.649 MJ; Émission de CO2 86.201 kg
Déchets:
- emballage: re150101 Emballages en papier et en carton; quantité 0.072 kg
