# Chaudière pour la combustion de plaquettes de bois

- Propriété du fichier: CYPE Ingenieros S.A.
- Format: FIEBDC-3/2016
- Logiciel: Générateur de prix de la construction. CYPE Ingenieros, S.A.
- Date: 18/09/2024
- Zone géographique: Algérie
- Devise: DZD
- Coûts indirects: 3 %
- Frais généraux: 13 %
- Bénéfice: 6 %
- TVA: 19 %

## T Équipements techniques

### TC ECS et chauffage

#### TCB Biomasse

**TCB020** U Chaudière pour la combustion de plaquettes de bois.
Chaudière pour la combustion de plaquettes, puissance nominale de 6 à 20 kW, avec corps en acier soudé et testé à pression, de 1490x600x960 mm, isolation intérieure, chambre de combustion avec système automatique de nettoyage du brûleur par grille basculante, échangeur de chaleur à tubes verticaux avec mécanisme de nettoyage automatique, système de ramassage et d'extraction des cendres du module de combustion et réservoir à cendres extractible, contrôle de la combustion par sonde intégrée, système de commande intégré avec écran tactile, pour le contrôle de la combustion, du ballon d'E.C.S., du ballon tampon, du système d'élévation de la température de retour et de la vanne mélangeuse pour un chauffage rapide du circuit de chauffage, sans inclure le conduit pour l'évacuation des produits de la combustion. Totalement montée, connectée et mise en marche par l'entreprise installatrice pour le contrôle de son bon fonctionnement.
Inclut: Implantation. Présentation des éléments. Montage de la chaudière et de ses accessoires. Connecté aux réseaux de conduction d'eau, d'assainissement et électrique, et au conduit d'évacuation des produits de la combustion. Mise en marche.
Critère pour le métré: Nombre d'unités prévues, selon documentation graphique du Projet.
Critère pour le mémoire: On mesurera le nombre d'unités réellement exécutées selon les spécifications du Projet.

| Code | U | Désignation | Quantité | Prix | Montant |
|---|---|---|---|---|---|
| mt38cbh013aa | U | Chaudière pour la combustion de plaquettes, puissance nominale de 6 à 20 kW, avec corps en acier soudé et testé à pression, de 1490x600x960 mm, isolation intérieure, chambre de combustion avec système automatique de nettoyage du brûleur par grille basculante, échangeur de chaleur à tubes verticaux avec mécanisme de nettoyage automatique, système de ramassage et d'extraction des cendres du module de combustion et réservoir à cendres extractible, contrôle de la combustion par sonde intégrée, système de commande intégré avec écran tactile, pour le contrôle de la combustion, du ballon d'E.C.S., du ballon tampon, du système d'élévation de la température de retour et de la vanne mélangeuse pour un chauffage rapide du circuit de chauffage. (matériau) | 1 | 2457313.73 | 2457313.730 |
| mt38cbh102a | U | Supervision et direction de la procédure d'assemblage et connexion interne de chaudière à biomasse. (matériau) | 1 | 105333.85 | 105333.850 |
| mt38cbh103a | U | Assemblage et connexion interne de chaudière à biomasse. (matériau) | 1 | 133898.96 | 133898.960 |
| mt38cbh100b | U | Mise en marche et formation au maniement de chaudière à biomasse. (matériau) | 1 | 63914.44 | 63914.440 |
| mo004 | h | Compagnon professionnel III/CP2 chauffagiste. (main-d'œuvre) | 7.432 | 717.33 | 5331.197 |
| mo103 | h | Ouvrier professionnel II/OP chauffagiste. (main-d'œuvre) | 7.432 | 520.85 | 3870.957 |
| % | % | Frais de chantier des unités d'ouvrage | 2 % | 2769663.134 | 55393.263 |
|  |  | Coûts directs |  |  | 2825056.397 |

## Ressources

**mt38cbh013aa** U Chaudière pour la combustion de plaquettes
Données techniques: Coût énergétique 14958.227 MJ; Émission de CO2 1266.289 kg
Déchets:
- emballage: re150101 Emballages en papier et en carton. (composant de déchet); quantité 3.263 kg; Code CED 15 01 01; Masse de l'élément 1 kg; Volume 0.001333 m3
- emballage: re170201 Bois. (composant de déchet); quantité 0.74 kg; Code CED 17 02 01; Masse de l'élément 1 kg; Volume 0.000909 m3
