# Purgeur d'air

- Propriété du fichier: CYPE Ingenieros S.A.
- Format: FIEBDC-3/2016
- Logiciel: Générateur de prix de la construction. CYPE Ingenieros, S.A.
- Date: 08/11/2024
- Zone géographique: Algérie
- Devise: DZD
- Coûts indirects: 3 %
- Frais généraux: 13 %
- Bénéfice: 6 %
- TVA: 19 %

## T Équipements techniques

### TC ECS et chauffage

#### TCE Systèmes de conduction d'eau

**TCE280** U Purgeur d'air.
Purgeur d'air automatique avec flotteur et filet de 1/8" de diamètre, corps et couvercle en laiton, pour une pression maximale de travail de 10 bar et une température maximale de 115°C. Comprend les éléments de montage et les accessoires nécessaires à son bon fonctionnement.
Inclut: Implantation. Mise en place. Connexion. Contrôle de son bon fonctionnement.
Critère pour le métré: Nombre d'unités prévues, selon documentation graphique du Projet.
Critère pour le mémoire: On mesurera le nombre d'unités réellement exécutées selon les spécifications du Projet.

| Code | U | Désignation | Quantité | Prix | Montant |
|---|---|---|---|---|---|
| mt37sgl020a | U | Purgeur d'air automatique avec flotteur et filet de 1/8" de diamètre, corps et couvercle en laiton, pour une pression maximale de travail de 10 bar et une température maximale de 115°C. (matériau) | 1 | 2233.7 | 2233.700 |
| mt38www012 | U | Produits complémentaires pour installation de chauffage et d'E.C.S. (matériau) | 0.05 | 387.16 | 19.358 |
| mo004 | h | Compagnon professionnel III/CP2 chauffagiste. (main-d'œuvre) | 0.123 | 719.99 | 88.559 |
| mo103 | h | Ouvrier professionnel II/OP chauffagiste. (main-d'œuvre) | 0.123 | 522.78 | 64.302 |
| % | % | Frais de chantier des unités d'ouvrage | 2 % | 2405.919 | 48.118 |
|  |  | Coûts directs |  |  | 2454.037 |

## Ressources

**mt37sgl020a** U Purgeur d'air automatique avec flotteur et filet de 1/8" de diamètre
Données techniques: Coût énergétique 21.123 MJ; Émission de CO2 1.477 kg
Déchets:
- emballage: re150101 Emballages en papier et en carton. (composant de déchet); quantité 0.072 kg; Code CED 15 01 01; Masse de l'élément 1 kg; Volume 0.001333 m3
