# Vanne d'équilibrage statique

- Propriété du fichier: CYPE INGENIEROS, S.A.
- Format: FIEBDC-3/2002
- Zone géographique: Algérie
- Devise: DZD
- Coûts indirects: 3.00 %
- Frais généraux: 13.00 %
- Bénéfice: 6.00 %
- TVA: 19.00 %

**TCE320** U Vanne d'équilibrage statique, champ de régulation de 8,3 à 242 m³/h, avec corps en fonte, prises pour mesure de pression, volant de réglage, connexions bridées de DN 125 mm de diamètre et température maximale de 110°C.
Vanne d'équilibrage statique, champ de régulation de 8,3 à 242 m³/h, avec corps en fonte, prises pour mesure de pression, volant de réglage, connexions bridées de DN 125 mm de diamètre et température maximale de 110°C.
Inclut: Implantation. Mise en place de la vanne. Connexion.
Critère de métré de projet: Nombre d'unités prévues, selon documentation graphique du Projet.
Critère de mesure de l'ouvrage: On mesurera le nombre d'unités réellement exécutées selon les spécifications du Projet.

| Code | U | Désignation | Quantité | Prix | Montant |
|---|---|---|---|---|---|
| mt38sth117dd | U | Vanne d'équilibrage statique, champ de régulation de 8,3 à 242 m³/h, avec corps en fonte, prises pour mesure de pression, volant de réglage, connexions bridées de DN 125 mm de diamètre et température maximale de 110°C. (matériau) | 1.000 | 179583.82 | 179583.82 |
| mt38www012 | U | Produits complémentaires pour installation de chauffage et d'E.C.S. (matériau) | 0.050 | 336.73 | 16.84 |
| mo004 | h | Compagnon professionnel III/CP2 chauffagiste. (main-d'œuvre) | 0.497 | 475.07 | 236.11 |
| % | % | Frais de chantier des unités d'ouvrage | 2 % | 179836.77 | 3596.74 |
|  |  | Coûts directs |  |  | 183433.51 |
