# Réducteur de pression pour gazole

- Propriété du fichier: CYPE Ingenieros S.A.
- Format: FIEBDC-3/2016
- Logiciel: Générateur de prix de la construction. CYPE Ingenieros, S.A.
- Date: 07/11/2024
- Zone géographique: Algérie
- Devise: DZD
- Coûts indirects: 3 %
- Frais généraux: 13 %
- Bénéfice: 6 %
- TVA: 19 %

## T Équipements techniques

### TC ECS et chauffage

#### TCQ Combustibles liquides

**TCQ280** U Réducteur de pression pour gazole.
Réduction de pression, de 20 l/h de débit nominal, de 0,2 à 10 bar de pression d'entrée et 0,1 bar de pression de sortie et de 1/4" de diamètre de filet. Totalement monté, connecté et testé.
Inclut: Implantation. Connexion du réducteur.
Critère pour le métré: Nombre d'unités prévues, selon documentation graphique du Projet.
Critère pour le mémoire: On mesurera le nombre d'unités réellement exécutées selon les spécifications du Projet.

| Code | U | Désignation | Quantité | Prix | Montant |
|---|---|---|---|---|---|
| mt38dep950a | U | Réduction de pression, de 20 l/h de débit nominal, de 0,2 à 10 bar de pression d'entrée et 0,1 bar de pression de sortie et de 1/4" de diamètre de filet. (matériau) | 1 | 3004.36 | 3004.360 |
| mo004 | h | Compagnon professionnel III/CP2 chauffagiste. (main-d'œuvre) | 0.187 | 719.99 | 134.638 |
| mo103 | h | Ouvrier professionnel II/OP chauffagiste. (main-d'œuvre) | 0.187 | 522.78 | 97.760 |
| % | % | Frais de chantier des unités d'ouvrage | 2 % | 3236.758 | 64.735 |
|  |  | Coûts directs |  |  | 3301.493 |
