# Détecteur de présence, grande hauteur

- Propriété du fichier: CYPE Ingenieros S.A.
- Format: FIEBDC-3/2016
- Logiciel: Générateur de prix de la construction. CYPE Ingenieros, S.A.
- Date: 18/09/2024
- Zone géographique: Algérie
- Devise: DZD
- Coûts indirects: 3 %
- Frais généraux: 13 %
- Bénéfice: 6 %
- TVA: 19 %

## T Équipements techniques

### TE Éclairage

#### TEC Systèmes de contrôle et de régulation

**TEC030** U Détecteur de présence, grande hauteur.
Détecteur de présence par infrarouges grande hauteur, pour automatisation du système d'éclairage non réglable, fonctionnalité de détection continue de la luminosité et de la présence, angle de détection de 360°, portée de 40 m de diamètre à 15 m de hauteur, possibilité de programmation avec contrôle à distance, réglable en temps, en sensibilité lumineuse et en distance de captage, alimentation à 230 V et 50 Hz, pouvoir de coupe de 10 A à 230 V, charge maximale de 2300 W, temporisation réglable de 0,5 s à 99 min, sensibilité lumineuse réglable de 0 à 2000 lux, température de travail entre -10°C et 35°C, degré de protection IP65, de 88 mm de diamètre et 112 mm de hauteur. Installation cachée dans le faux-plafond non métallique. Comprend les fixations.
Inclut: Implantation. Montage, connexion et contrôle de son bon fonctionnement.
Critère pour le métré: Nombre d'unités prévues, selon documentation graphique du Projet.
Critère pour le mémoire: On mesurera le nombre d'unités réellement exécutées selon les spécifications du Projet.

| Code | U | Désignation | Quantité | Prix | Montant |
|---|---|---|---|---|---|
| mt34orb200a | U | Détecteur de présence par infrarouges grande hauteur, pour automatisation du système d'éclairage non réglable, fonctionnalité de détection continue de la luminosité et de la présence, angle de détection de 360°, portée de 40 m de diamètre à 15 m de hauteur, possibilité de programmation avec contrôle à distance, réglable en temps, en sensibilité lumineuse et en distance de captage, alimentation à 230 V et 50 Hz, pouvoir de coupe de 10 A à 230 V, charge maximale de 2300 W, temporisation réglable de 0,5 s à 99 min, sensibilité lumineuse réglable de 0 à 2000 lux, température de travail entre -10°C et 35°C, montage encastré au plafond allant jusqu'à 20 m de hauteur, degré de protection IP65, de 88 mm de diamètre et 112 mm de hauteur. (matériau) | 1 | 60450.63 | 60450.630 |
| mo003 | h | Compagnon professionnel III/CP2 électricien. (main-d'œuvre) | 0.293 | 717.33 | 210.178 |
| mo102 | h | Ouvrier professionnel II/OP électricien. (main-d'œuvre) | 0.293 | 520.85 | 152.609 |
| % | % | Frais de chantier des unités d'ouvrage | 2 % | 60813.417 | 1216.268 |
|  |  | Coûts directs |  |  | 62029.685 |

## Ressources

**mt34orb200a** U Détecteur de présence par infrarouges grande hauteur
Données techniques: Coût énergétique 0.150 MJ; Émission de CO2 0.237 kg
Déchets:
- emballage: re150101 Emballages en papier et en carton. (composant de déchet); quantité 0.278 kg; Code CED 15 01 01; Masse de l'élément 1 kg; Volume 0.001333 m3
