# Arrivée intérieure de gaz

- Propriété du fichier: CYPE Ingenieros S.A.
- Format: FIEBDC-3/2016
- Logiciel: Générateur de prix de la construction. CYPE Ingenieros, S.A.
- Date: 07/11/2024
- Zone géographique: Algérie
- Devise: DZD
- Coûts indirects: 3 %
- Frais généraux: 13 %
- Bénéfice: 6 %
- TVA: 19 %

## T Équipements techniques

### TG Installations de gaz

#### TGA Arrivées

**TGA020** U Arrivée intérieure de gaz.
Fourniture et installation de l'arrivée intérieure de gaz placée superficiellement, de 8 m de longueur, qui unit la vanne d'arrivée (non comprise dans ce prix) avec la vanne de coupure avant logement, constituée d'une tuyauterie de diamètre 2" (50 mm) d'acier, fixée au mur, avec ses joints correspondants et ses pièces spéciales, mises en place par soudure électrique, avec la vanne de coupure avant logement visible constituée de vanne à opercule en laiton fondu, de diamètre 2", qui permettra la coupure totale de l'approvisionnement au bâtiment et sera située à l'intérieur de celui-ci. Totalement montée, connectée et testée.
Inclut: Implantation et tracé. Présentation à sec des tubes et des pièces spéciales. Fixation de tuyauteries au parement. Montage de la vanne. Montage de l'installation, en commençant par l'extrémité de tête. Nettoyage des zones à unir.
Critère pour le métré: Nombre d'unités prévues, selon documentation graphique du Projet.
Critère pour le mémoire: On mesurera le nombre d'unités réellement exécutées selon les spécifications du Projet.

| Code | U | Désignation | Quantité | Prix | Montant |
|---|---|---|---|---|---|
| mt08tan010gm | m | Tube en acier noir, avec soudure longitudinale par résistance électrique, série M, de 2" DN 50 mm de diamètre et 3,6 mm d'épaisseur, selon NF EN 10255, avec le prix augmenté de 60% pour cause d'accessoires et pièces spéciales. (matériau) | 8 | 2266.69 | 18133.520 |
| mt37svc010o | U | Vanne à opercule en laiton fondu, à visser, de 2". (matériau) | 1 | 3590.38 | 3590.380 |
| mt08tan320 | U | Matériau auxiliaire pour montage et fixation à l'ouvrage des tuyaux en acier noir. (matériau) | 4.5 | 685.49 | 3084.705 |
| mo010 | h | Compagnon professionnel III/CP2 installateur de gaz. (main-d'œuvre) | 2.813 | 719.99 | 2025.332 |
| mo109 | h | Ouvrier professionnel II/OP installateur de gaz. (main-d'œuvre) | 2.813 | 522.78 | 1470.580 |
| % | % | Frais de chantier des unités d'ouvrage | 2 % | 28304.517 | 566.090 |
|  |  | Coûts directs |  |  | 28870.607 |

Déchets:
- pose: mt08tan010gm; facteur de déchet 0.0336135

## Ressources

**mt08tan010gm** m Tube en acier noir
Données techniques: Coût énergétique 51.245 MJ; Émission de CO2 2.559 kg; Code CED 17 04 05; Masse de l'élément 5.03 kg; Volume 0.002395 m3
Déchets:
- emballage: re170201 Bois. (composant de déchet); quantité 0.011 kg; Code CED 17 02 01; Masse de l'élément 1 kg; Volume 0.000909 m3
- emballage: re170203 Plastique. (composant de déchet); quantité 0.003 kg; Code CED 17 02 03; Masse de l'élément 1 kg; Volume 0.001667 m3

**mt37svc010o** U Vanne à opercule en laiton fondu, à visser, de 2"
Données techniques: Coût énergétique 983.959 MJ; Émission de CO2 66.141 kg
Déchets:
- emballage: re150101 Emballages en papier et en carton. (composant de déchet); quantité 0.072 kg; Code CED 15 01 01; Masse de l'élément 1 kg; Volume 0.001333 m3
