# Batterie de bouteilles de gaz de pétrole liquéfiés (GPL)

- Propriété du fichier: CYPE Ingenieros S.A.
- Format: FIEBDC-3/2016
- Logiciel: Générateur de prix de la construction. CYPE Ingenieros, S.A.
- Date: 07/11/2024
- Zone géographique: Algérie
- Devise: DZD
- Coûts indirects: 3 %
- Frais généraux: 13 %
- Bénéfice: 6 %
- TVA: 19 %

## T Équipements techniques

### TG Installations de gaz

#### TGR Réservoirs

**TGR010** U Batterie de bouteilles de gaz de pétrole liquéfiés (GPL).
Batterie pour 6 bouteilles (3 de service et 3 de réserve), de 35 kg de capacité unitaire de gaz de pétrole liquéfiés (GPL), avec des lyres, des clapets de non retour, un collecteur, un inverseur automatique, un limiteur de pression et une vanne porte-manomètre. Comprend les accessoires de connexion et les éléments de fixation.
Critère d'évaluation économique: Le prix ne comprend pas les bouteilles de gaz de pétrole liquéfiés (GPL).
Inclut: Implantation. Montage, connexion et contrôle de son bon fonctionnement.
Critère pour le métré: Nombre d'unités prévues, selon documentation graphique du Projet.
Critère pour le mémoire: On mesurera le nombre d'unités réellement exécutées selon les spécifications du Projet.

| Code | U | Désignation | Quantité | Prix | Montant |
|---|---|---|---|---|---|
| mt43bbg030a | U | Lyre de 420 mm de longueur, pour gaz de pétrole liquéfiés (GPL). (matériau) | 6 | 759.46 | 4556.760 |
| mt43bbg040 | U | Clapet de non retour de filet métrique femelle-mâle de 20 mm de diamètre et 150 mm de longueur, avec joint. (matériau) | 6 | 286.03 | 1716.180 |
| mt43bbg010c | U | Collecteur métallique, pour 6 bouteilles de gaz de pétrole liquéfiés (GPL) (3 de service et 3 de réserve), placées en ligne. (matériau) | 1 | 8950.09 | 8950.090 |
| mt43bbg020 | U | Inverseur automatique, de 10 kg/h de débit nominal, 1,5 bar de pression de sortie en service et 0,8 bar de pression de sortie en réserve, pour changement de bouteilles sans interruption du service de gaz, selon NF EN 13786. (matériau) | 1 | 7166.51 | 7166.510 |
| mt43bbg050 | U | Limiteur de pression, de 10 kg/h de débit nominal et 1,75 bar de pression de sortie. (matériau) | 1 | 3101.49 | 3101.490 |
| mt43bbg080 | U | Vanne porte-manomètre de filet cylindrique GAS femelle-mâle de 1/4" de diamètre, PN=25 bar, avec couvercle. (matériau) | 1 | 2148.86 | 2148.860 |
| mo010 | h | Compagnon professionnel III/CP2 installateur de gaz. (main-d'œuvre) | 3.742 | 719.99 | 2694.203 |
| mo109 | h | Ouvrier professionnel II/OP installateur de gaz. (main-d'œuvre) | 3.742 | 522.78 | 1956.243 |
| % | % | Frais de chantier des unités d'ouvrage | 2 % | 32290.336 | 645.807 |
|  |  | Coûts directs |  |  | 32936.143 |

## Ressources

**mt43bbg030a** U Lyre de 420 mm de longueur, pour gaz de pétrole liquéfiés (GPL)
Données techniques: Coût énergétique 0.039 MJ; Émission de CO2 0.061 kg
Déchets:
- emballage: re150101 Emballages en papier et en carton. (composant de déchet); quantité 0.072 kg; Code CED 15 01 01; Masse de l'élément 1 kg; Volume 0.001333 m3

**mt43bbg040** U Clapet de non retour de filet métrique femelle-mâle de 20 mm de diamètre et 150 mm de longueur, avec joint
Données techniques: Coût énergétique 0.039 MJ; Émission de CO2 0.061 kg
Déchets:
- emballage: re150101 Emballages en papier et en carton; quantité 0.072 kg

**mt43bbg010c** U Collecteur métallique
Données techniques: Coût énergétique 0.039 MJ; Émission de CO2 0.061 kg
Déchets:
- emballage: re150101 Emballages en papier et en carton; quantité 0.072 kg

**mt43bbg020** U Inverseur automatique
Données techniques: Coût énergétique 0.039 MJ; Émission de CO2 0.061 kg
Déchets:
- emballage: re150101 Emballages en papier et en carton; quantité 0.072 kg

**mt43bbg050** U Limiteur de pression, de 10 kg/h de débit nominal et 1,75 bar de pression de sortie
Données techniques: Coût énergétique 109.074 MJ; Émission de CO2 6.856 kg
Déchets:
- emballage: re150101 Emballages en papier et en carton; quantité 0.072 kg

**mt43bbg080** U Vanne porte-manomètre de filet cylindrique GAS femelle-mâle de 1/4" de diamètre, PN=25 bar, avec couvercle
Données techniques: Coût énergétique 0.039 MJ; Émission de CO2 0.061 kg
Déchets:
- emballage: re150101 Emballages en papier et en carton; quantité 0.072 kg
