# Détecteur conventionnel

- Propriété du fichier: CYPE Ingenieros S.A.
- Format: FIEBDC-3/2016
- Logiciel: Générateur de prix de la construction. CYPE Ingenieros, S.A.
- Date: 08/11/2024
- Zone géographique: Algérie
- Devise: DZD
- Coûts indirects: 3 %
- Frais généraux: 13 %
- Bénéfice: 6 %
- TVA: 19 %

## T Équipements techniques

### TI Protections contre les incendies

#### TIA Détection et alarme

**TIA020** U Détecteur conventionnel.
Détecteur thermovélocimétrique conventionnel, en ABS couleur blanche, constitué d'un élément sensible à l'augmentation rapide de la température pour une température maximum d'alarme de 64°C, pour alimentation de 12 à 30 Vcc, avec double DEL d'activation et indicatrice d'alarme couleur rouge, sortie pour pilote de signalisation à distance et base universelle. Comprend les éléments de fixation.
Inclut: Implantation. Fixation de la base. Montage, connexion et contrôle de son bon fonctionnement.
Critère pour le métré: Nombre d'unités prévues, selon documentation graphique du Projet.
Critère pour le mémoire: On mesurera le nombre d'unités réellement exécutées selon les spécifications du Projet.

| Code | U | Désignation | Quantité | Prix | Montant |
|---|---|---|---|---|---|
| mt41pig060 | U | Détecteur thermovélocimétrique conventionnel, en ABS couleur blanche, constitué d'un élément sensible à l'augmentation rapide de la température pour une température maximum d'alarme de 64°C, pour alimentation de 12 à 30 Vcc, avec double DEL d'activation et indicatrice d'alarme couleur rouge, sortie pour pilote de signalisation à distance et base universelle, selon NF EN 54-5. Comprend les éléments de fixation. (matériau) | 1 | 3210.45 | 3210.450 |
| mo006 | h | Compagnon professionnel III/CP2 installateur de réseaux et d'équipements de détection et de sécurité. (main-d'œuvre) | 0.61 | 719.99 | 439.194 |
| mo105 | h | Ouvrier professionnel II/OP installateur de réseaux et d'équipements de détection et de sécurité. (main-d'œuvre) | 0.61 | 522.78 | 318.896 |
| % | % | Frais de chantier des unités d'ouvrage | 2 % | 3968.540 | 79.371 |
|  |  | Coûts directs |  |  | 4047.911 |

## Ressources

**mt41pig060** U Détecteur thermovélocimétrique conventionnel
Données techniques: Coût énergétique 25.377 MJ; Émission de CO2 1.361 kg
Déchets:
- emballage: re150101 Emballages en papier et en carton. (composant de déchet); quantité 0.032 kg; Code CED 15 01 01; Masse de l'élément 1 kg; Volume 0.001333 m3
