# La canalisation de protection de câblage

- Propriété du fichier: CYPE Ingenieros S.A.
- Format: FIEBDC-3/2016
- Logiciel: Générateur de prix de la construction. CYPE Ingenieros, S.A.
- Date: 25/06/2024
- Zone géographique: Algérie
- Devise: DZD
- Coûts indirects: 3 %
- Frais généraux: 13 %
- Bénéfice: 6 %
- TVA: 19 %

## T Équipements techniques

### TI Protections contre les incendies

#### TIA Détection et alarme

**TIA110** m La canalisation de protection de câblage.
La canalisation de protection de câblage, constituée de tube de polycarbonate rigide, sans halogènes, branchable, de couleur grise, de 63 mm de diamètre nominal, avec IP547. Installation en surface. Comprend les colliers, les éléments de fixation et les accessoires (courbes, manchons, tés, coudes et courbes flexibles).
Inclut: Implantation et tracé de la ligne. Mise en place et fixation des tubes.
Critère pour le métré: Longueur mesurée selon documentation graphique du Projet.
Critère pour le mémoire: On mesurera la longueur réellement exécutée selon les spécifications du Projet.

| Code | U | Désignation | Quantité | Prix | Montant |
|---|---|---|---|---|---|
| mt35aia130g | m | Tube rigide en polycarbonate, exempt d'halogènes selon NF EN 50267-2-2, branchable, courbable à chaud, de couleur grise, de 63 mm de diamètre nominal, pour installations électriques dans les bâtiments publiques et pour éviter les émissions de fumée et de gaz acides. Résistance à la compression 1250 N, résistance à l'impact 6 joules, température de travail -5°C jusqu'à 90°C, avec degré de protection IP547 selon NF EN 60529, propriétés électriques: isolant, non propagateur de la flamme. Selon NF EN 61386-1 et NF EN 61386-22. Comprend les colliers, les éléments de fixation et les accessoires (courbes, manchons, tés, coudes et courbes flexibles). (matériau) | 1 | 4078.49 | 4078.490 |
| mo006 | h | Compagnon professionnel III/CP2 installateur de réseaux et d'équipements de détection et de sécurité. (main-d'œuvre) | 0.208 | 717.33 | 149.205 |
| mo105 | h | Ouvrier professionnel II/OP installateur de réseaux et d'équipements de détection et de sécurité. (main-d'œuvre) | 0.208 | 520.85 | 108.337 |
| % | % | Frais de chantier des unités d'ouvrage | 2 % | 4336.032 | 86.721 |
|  |  | Coûts directs |  |  | 4422.753 |

Déchets:
- pose: mt35aia130g; facteur de déchet 0.0251281

## Ressources

**mt35aia130g** m Tube rigide en polycarbonate
Données techniques: Coût énergétique 86.223 MJ; Émission de CO2 4.281 kg; Code CED 17 02 03; Masse de l'élément 0.89 kg; Volume 0.001483 m3
