# Centrale de détection automatique d'incendies, analogique

- Propriété du fichier: CYPE Ingenieros S.A.
- Format: FIEBDC-3/2016
- Logiciel: Générateur de prix de la construction. CYPE Ingenieros, S.A.
- Date: 31/10/2025
- Zone géographique: Algérie
- Devise: DZD
- Coûts indirects: 3 %
- Frais généraux: 13 %
- Bénéfice: 6 %
- TVA: 19 %

## T Équipements techniques

### TI Protections contre les incendies

#### TIA Détection et alarme

**TIA140** U Centrale de détection automatique d'incendies, analogique.
Centrale de détection automatique d'incendies, analogique, de 1 noeuds composée de centrale de détection automatique d'incendies, analogique, multitraitée, de 1 boucle de détection, de 128 directions de capacité maximum, avec boîte métallique et couvercle en ABS, avec module d'alimentation, rectificateur de courant et chargeur de batterie, module de contrôle avec écran rétro-illuminé, DELs indicatrices d'alarme et de panne, clavier à membrane d'accès au menu de contrôle et de programmation, registre historique des dernières 1000 incidences, jusqu'à 1 zones totalement programmables et interface USB pour la communication de données, la programmation et la maintenance à distance, avec module de supervision de sirène.
Inclut: Implantation. Fixation au parement. Mise en place des batteries. Montage, connexion et contrôle de son bon fonctionnement.
Critère pour le métré: Nombre d'unités prévues, selon documentation graphique du Projet.
Critère pour le mémoire: On mesurera le nombre d'unités réellement exécutées selon les spécifications du Projet.

| Code | U | Désignation | Quantité | Prix | Montant |
|---|---|---|---|---|---|
| mt41pig500a | U | Centrale de détection automatique d'incendies, analogique, multitraitée, de 1 boucle de détection, de 128 directions de capacité maximum, avec boîte métallique et couvercle en ABS, avec module d'alimentation, rectificateur de courant et chargeur de batterie, module de contrôle avec écran rétro-illuminé, DELs indicatrices d'alarme et de panne, clavier à membrane d'accès au menu de contrôle et de programmation, registre historique des dernières 1000 incidences, jusqu'à 1 zones totalement programmables et interface USB pour la communication de données, la programmation et la maintenance à distance, selon NF EN 54-2 et NF EN 54-4. (matériau) | 1 | 142508.44 | 142508.440 |
| mt41rte030d | U | Batterie de 12 V et 7 Ah. (matériau) | 2 | 4458.96 | 8917.920 |
| mt41pig032 | U | Module de supervision de sirène ou cloche. (matériau) | 1 | 1441.12 | 1441.120 |
| mo006 | h | Compagnon professionnel III/CP2 installateur de réseaux et d'équipements de détection et de sécurité. (main-d'œuvre) | 3.785 | 751.66 | 2845.033 |
| mo105 | h | Ouvrier professionnel II/OP installateur de réseaux et d'équipements de détection et de sécurité. (main-d'œuvre) | 3.785 | 545.7 | 2065.475 |
| % | % | Frais de chantier des unités d'ouvrage | 2 % | 157777.988 | 3155.560 |
|  |  | Coûts directs |  |  | 160933.548 |

## Ressources

**mt41pig500a** U Centrale de détection automatique d'incendies
Données techniques: Coût énergétique 35.155 MJ; Émission de CO2 2.856 kg
Déchets:
- emballage: re150101 Emballages en papier et en carton. (composant de déchet); quantité 1.855 kg; Code CED 15 01 01; Masse de l'élément 1 kg; Volume 0.001333 m3

**mt41pig032** U Module de supervision de sirène ou cloche
Données techniques: Coût énergétique 0.017 MJ; Émission de CO2 0.027 kg
Déchets:
- emballage: re150101 Emballages en papier et en carton; quantité 0.032 kg
