# Démontage d'un sirène d'alarme

- Propriété du fichier: CYPE Ingenieros S.A.
- Format: FIEBDC-3/2016
- Logiciel: Générateur de prix de la construction. CYPE Ingenieros, S.A.
- Date: 31/10/2025
- Zone géographique: Algérie
- Devise: DZD
- Coûts indirects: 3 %
- Frais généraux: 13 %
- Bénéfice: 6 %
- TVA: 19 %

## T Équipements techniques

### TI Protections contre les incendies

#### TID Dépose

**TID180** U Démontage d'un sirène d'alarme.
Démontage d'une sirène d'alarme pour la détection des incendies située dans l'extérieur du bâtiment, avec des moyens manuels, sans détériorer les éléments constructifs auxquels elle peut être fixée, et chargement manuel dans le camion ou la benne.
Inclut: Démontage de l'élément. Retrait et stockage du matériau démonté. Nettoyage des restes d'ouvrage. Chargement manuel du matériau démonté et des restes d'ouvrage dans le camion ou la benne.
Critère pour le métré: Nombre d'unités prévues, selon documentation graphique du Projet.
Critère pour le mémoire: On mesurera le nombre d'unités réellement démontées selon les spécifications du Projet.

| Code | U | Désignation | Quantité | Prix | Montant |
|---|---|---|---|---|---|
| mo102 | h | Ouvrier professionnel II/OP électricien. (main-d'œuvre) | 0.142 | 545.7 | 77.489 |
| % | % | Frais de chantier des unités d'ouvrage | 2 % | 77.489 | 1.550 |
|  |  | Coûts directs |  |  | 79.039 |

Déchets:
- démolition: ruo170203 Plastique. (composant de déchet); quantité 0.36 kg; Code CED 17 02 03; Masse de l'élément 1 kg; Volume 0.001667 m3
- démolition: ruo170405 Fer et acier. (composant de déchet); quantité 0.84 kg; Code CED 17 04 05; Masse de l'élément 1 kg; Volume 0.000476 m3
