# Permutateur encastré

- Propriété du fichier: CYPE Ingenieros S.A.
- Format: FIEBDC-3/2016
- Logiciel: Générateur de prix de la construction. CYPE Ingenieros, S.A.
- Date: 25/06/2024
- Zone géographique: Algérie
- Devise: DZD
- Coûts indirects: 3 %
- Frais généraux: 13 %
- Bénéfice: 6 %
- TVA: 19 %

## T Équipements techniques

### TL Installations électriques

#### TLL Appareillage

**TLL100** U Permutateur encastré.
Permutateur, avec indicateur de position lumineux, gamme moyenne, intensité assignée 10 AX, tension assignée 250 V, avec touche avec viseur, de couleur blanche. Installation encastrée.
Critère d'évaluation économique: Le prix ne comprend ni la boîte d'encastrement pour appareillage ni la plaque de finition.
Inclut: Montage, connexion et contrôle de son bon fonctionnement.
Critère pour le métré: Nombre d'unités prévues, selon documentation graphique du Projet.
Critère pour le mémoire: On mesurera le nombre d'unités réellement exécutées selon les spécifications du Projet.

| Code | U | Désignation | Quantité | Prix | Montant |
|---|---|---|---|---|---|
| mt33gmg310a | U | Permutateur à encastrer, avec indicateur de position lumineux, gamme moyenne, intensité assignée 10 AX, tension assignée 250 V, selon EN 60669. (matériau) | 1 | 4329.16 | 4329.160 |
| mt33gmg116a | U | Touche avec viseur, pour interrupteur/commutateur avec indicateur de position lumineux, gamme moyenne, de couleur blanche. (matériau) | 1 | 405.62 | 405.620 |
| mo003 | h | Compagnon professionnel III/CP2 électricien. (main-d'œuvre) | 0.183 | 717.33 | 131.271 |
| % | % | Frais de chantier des unités d'ouvrage | 2 % | 4866.051 | 97.321 |
|  |  | Coûts directs |  |  | 4963.372 |
