# Sonnette électrique encastrée

- Propriété du fichier: CYPE Ingenieros S.A.
- Format: FIEBDC-3/2016
- Logiciel: Générateur de prix de la construction. CYPE Ingenieros, S.A.
- Date: 25/06/2024
- Zone géographique: Algérie
- Devise: DZD
- Coûts indirects: 3 %
- Frais généraux: 13 %
- Bénéfice: 6 %
- TVA: 19 %

## T Équipements techniques

### TL Installations électriques

#### TLL Appareillage

**TLL230** U Sonnette électrique encastrée.
Sonnette électrique, gamme moyenne, tension d'alimentation 230 V, avec couvercle avec grille, de couleur blanche et plaque de finition 1 poste, de couleur spéciale. Installation encastrée.
Critère d'évaluation économique: Le prix ne comprend pas la boîte d'encastrement pour appareillage.
Inclut: Montage, connexion et contrôle de son bon fonctionnement.
Critère pour le métré: Nombre d'unités prévues, selon documentation graphique du Projet.
Critère pour le mémoire: On mesurera le nombre d'unités réellement exécutées selon les spécifications du Projet.

| Code | U | Désignation | Quantité | Prix | Montant |
|---|---|---|---|---|---|
| mt33gmg840a | U | Sonnette électrique à encastrer, gamme moyenne, tension nominale 230 V. (matériau) | 1 | 3832.84 | 3832.840 |
| mt33gmg845a | U | Couvercle avec grille pour sonnette électrique, gamme moyenne, de couleur blanche. (matériau) | 1 | 453.68 | 453.680 |
| mt33gmg950c | U | Plaque de finition 1 poste, gamme moyenne, de couleur spéciale. (matériau) | 1 | 880.44 | 880.440 |
| mo003 | h | Compagnon professionnel III/CP2 électricien. (main-d'œuvre) | 0.232 | 717.33 | 166.421 |
| % | % | Frais de chantier des unités d'ouvrage | 2 % | 5333.381 | 106.668 |
|  |  | Coûts directs |  |  | 5440.049 |
