# Couvercle plein encastré

- Propriété du fichier: CYPE Ingenieros S.A.
- Format: FIEBDC-3/2016
- Logiciel: Générateur de prix de la construction. CYPE Ingenieros, S.A.
- Date: 25/06/2024
- Zone géographique: Algérie
- Devise: DZD
- Coûts indirects: 3 %
- Frais généraux: 13 %
- Bénéfice: 6 %
- TVA: 19 %

## T Équipements techniques

### TL Installations électriques

#### TLL Appareillage

**TLL320** U Couvercle plein encastré.
Couvercle plein rectangulaire, gamme moyenne, de couleur spéciale, avec plaque de finition 1 poste, de couleur blanche. Installation encastrée.
Critère d'évaluation économique: Le prix ne comprend pas la boîte d'encastrement pour appareillage.
Inclut: Montage.
Critère pour le métré: Nombre d'unités prévues, selon documentation graphique du Projet.
Critère pour le mémoire: On mesurera le nombre d'unités réellement exécutées selon les spécifications du Projet.

| Code | U | Désignation | Quantité | Prix | Montant |
|---|---|---|---|---|---|
| mt33gmg800c | U | Couvercle plein rectangulaire à encastrer, gamme moyenne, de couleur spéciale. (matériau) | 1 | 1972.34 | 1972.340 |
| mt33gmg950a | U | Plaque de finition 1 poste, gamme moyenne, de couleur blanche. (matériau) | 1 | 488.28 | 488.280 |
| mo003 | h | Compagnon professionnel III/CP2 électricien. (main-d'œuvre) | 0.089 | 717.33 | 63.842 |
| % | % | Frais de chantier des unités d'ouvrage | 2 % | 2524.462 | 50.489 |
|  |  | Coûts directs |  |  | 2574.951 |
