# Plaque de finition d'appareillages encastrés

- Propriété du fichier: CYPE Ingenieros S.A.
- Format: FIEBDC-3/2016
- Logiciel: Générateur de prix de la construction. CYPE Ingenieros, S.A.
- Date: 25/06/2024
- Zone géographique: Algérie
- Devise: DZD
- Coûts indirects: 3 %
- Frais généraux: 13 %
- Bénéfice: 6 %
- TVA: 19 %

## T Équipements techniques

### TL Installations électriques

#### TLL Appareillage

**TLL360** U Plaque de finition d'appareillages encastrés.
Plaque de finition 2 postes, gamme moyenne, de couleur spéciale.
Inclut: Implantation. Montage.
Critère pour le métré: Nombre d'unités prévues, selon documentation graphique du Projet.
Critère pour le mémoire: On mesurera le nombre d'unités réellement exécutées selon les spécifications du Projet.

| Code | U | Désignation | Quantité | Prix | Montant |
|---|---|---|---|---|---|
| mt33gmg950f | U | Plaque de finition 2 postes, gamme moyenne, de couleur spéciale. (matériau) | 1 | 1305.28 | 1305.280 |
| mo003 | h | Compagnon professionnel III/CP2 électricien. (main-d'œuvre) | 0.049 | 717.33 | 35.149 |
| % | % | Frais de chantier des unités d'ouvrage | 2 % | 1340.429 | 26.809 |
|  |  | Coûts directs |  |  | 1367.238 |
