# Support pour module solaire photovoltaïque

- Propriété du fichier: CYPE Ingenieros S.A.
- Format: FIEBDC-3/2016
- Logiciel: Générateur de prix de la construction. CYPE Ingenieros, S.A.
- Date: 18/09/2024
- Zone géographique: Algérie
- Devise: DZD
- Coûts indirects: 3 %
- Frais généraux: 13 %
- Bénéfice: 6 %
- TVA: 19 %

## T Équipements techniques

### TL Installations électriques

#### TLS Électricité solaire photovoltaïque

**TLS050** U Support pour module solaire photovoltaïque.
Support pour module solaire photovoltaïque, en béton, de 682x507x195 mm, avec possibilité d'ajuster l'angle d'inclinaison entre 10° et 40°.
Inclut: Implantation. Mise en place.
Critère pour le métré: Nombre d'unités prévues, selon documentation graphique du Projet.
Critère pour le mémoire: On mesurera le nombre d'unités réellement exécutées selon les spécifications du Projet.

| Code | U | Désignation | Quantité | Prix | Montant |
|---|---|---|---|---|---|
| mt35sol009 | U | Support pour module solaire photovoltaïque, en béton, de 682x507x195 mm, avec possibilité d'ajuster l'angle d'inclinaison entre 10° et 40°. (matériau) | 1 | 8569.53 | 8569.530 |
| mo003 | h | Compagnon professionnel III/CP2 électricien. (main-d'œuvre) | 0.062 | 717.33 | 44.474 |
| mo102 | h | Ouvrier professionnel II/OP électricien. (main-d'œuvre) | 0.062 | 520.85 | 32.293 |
| % | % | Frais de chantier des unités d'ouvrage | 2 % | 8646.297 | 172.926 |
|  |  | Coûts directs |  |  | 8819.223 |
