# Prise de terre avec piquet

- Propriété du fichier: CYPE Ingenieros S.A.
- Format: FIEBDC-3/2016
- Logiciel: Générateur de prix de la construction. CYPE Ingenieros, S.A.
- Date: 25/06/2024
- Zone géographique: Algérie
- Devise: DZD
- Coûts indirects: 3 %
- Frais généraux: 13 %
- Bénéfice: 6 %
- TVA: 19 %

## T Équipements techniques

### TL Installations électriques

#### TLT Mise à la terre et liaisons équipotentielles

**TLT050** U Prise de terre avec piquet.
Prise de terre composée de deux piquets en acier cuivré de 2 m de longueur chacun, enfoncés dans le terrain, unis avec câble conducteur en cuivre de 25 mm² de section, connectés à barrette de mesure, dans un regard en polypropylène de 30x30 cm. Comprend le boulon en U pour la connexion du piquet au conducteur de terre et les additifs pour diminuer la résistivité du terrain.
Inclut: Implantation. Excavation avec des moyens manuels. Suppression des terres lâches du fond de l'excavation. Enfoncement des piquets. Mise en place du regard. Connexion des piquets au conducteur de terre. Remblayage de l'arrière. Connexion au réseau de terre. Montage, connexion et contrôle de son bon fonctionnement.
Critère pour le métré: Nombre d'unités prévues, selon documentation graphique du Projet.
Critère pour le mémoire: On mesurera le nombre d'unités réellement exécutées selon les spécifications du Projet.

| Code | U | Désignation | Quantité | Prix | Montant |
|---|---|---|---|---|---|
| mt35tte010b | U | Électrode pour réseau de prise de terre cuivré avec 300 µm, fabriqué en acier, de 15 mm de diamètre et de 2 m de longueur. (matériau) | 2 | 3295.97 | 6591.940 |
| mt35ttc010e | m | Conducteur de cuivre nu, de 25 mm². (matériau) | 2.5 | 915.55 | 2288.875 |
| mt35tta040 | U | Boulon en U pour connexion du piquet. (matériau) | 2 | 183.11 | 366.220 |
| mt35tta010 | U | Regard en polypropylène pour prise de terre, de 300x300 mm, avec couvercle de registre. (matériau) | 1 | 13550.12 | 13550.120 |
| mt35tta030 | U | Barrette de mesure de l'installation électrique. (matériau) | 1 | 8423.05 | 8423.050 |
| mt35tta060 | U | Sac de 5 kg de sels minéraux pour l'amélioration de la conductivité de mises à terre. (matériau) | 0.666 | 640.88 | 426.826 |
| mt35www020 | U | Produits complémentaires pour installations de prise de terre. (matériau) | 1 | 210.58 | 210.580 |
| mo003 | h | Compagnon professionnel III/CP2 électricien. (main-d'œuvre) | 0.305 | 717.33 | 218.786 |
| mo102 | h | Ouvrier professionnel II/OP électricien. (main-d'œuvre) | 0.305 | 520.85 | 158.859 |
| mo113 | h | Ouvrier d'exécution I/OE1 construction. (main-d'œuvre) | 0.023 | 502.77 | 11.564 |
| % | % | Frais de chantier des unités d'ouvrage | 2 % | 32246.820 | 644.936 |
|  |  | Coûts directs |  |  | 32891.756 |

Déchets:
- pose: mt35ttc010e Conducteur de cuivre nu, de 25 mm²; facteur de déchet 0.0114876
- pose: mt35tta040 Boulon en U pour connexion du piquet; facteur de déchet 0.048
- excavation: ruo170504 Terre et pierres distinctes de celles spécifiées dans le code 17 05 03. (composant de déchet); quantité 697.083 kg; Code CED 17 05 04; Masse de l'élément 1 kg; Volume 0.000625 m3
- excavation: ruo170504 Terre et pierres distinctes de celles spécifiées dans le code 17 05 03; quantité -508.8 kg

## Ressources

**mt35tte010b** U Électrode pour réseau de prise de terre cuivré avec 300 µm
Données techniques: Coût énergétique 66.127 MJ; Émission de CO2 6.231 kg
Déchets:
- emballage: re150101 Emballages en papier et en carton. (composant de déchet); quantité 0.09 kg; Code CED 15 01 01; Masse de l'élément 1 kg; Volume 0.001333 m3
- emballage: re170203 Plastique. (composant de déchet); quantité 0.045 kg; Code CED 17 02 03; Masse de l'élément 1 kg; Volume 0.001667 m3

**mt35ttc010e** m Conducteur de cuivre nu, de 25 mm²
Données techniques: Coût énergétique 8.243 MJ; Émission de CO2 0.223 kg; Code CED 17 04 11; Masse de l'élément 0.2225 kg; Volume 0.000148 m3
Déchets:
- emballage: re150101 Emballages en papier et en carton; quantité 0.077 kg

**mt35tta040** U Boulon en U pour connexion du piquet
Données techniques: Coût énergétique 33.867 MJ; Émission de CO2 2.266 kg; Code CED 17 04 01; Masse de l'élément 0.19 kg; Volume 0.000127 m3
Déchets:
- emballage: re170203 Plastique; quantité 0.005 kg

**mt35tta010** U Regard en polypropylène pour prise de terre, de 300x300 mm, avec couvercle de registre
Données techniques: Coût énergétique 220.283 MJ; Émission de CO2 6.958 kg
Déchets:
- emballage: re150101 Emballages en papier et en carton; quantité 0.072 kg
