# Support pour tube en acier

- Propriété du fichier: CYPE Ingenieros S.A.
- Format: FIEBDC-3/2016
- Logiciel: Générateur de prix de la construction. CYPE Ingenieros, S.A.
- Date: 25/06/2024
- Zone géographique: Algérie
- Devise: DZD
- Coûts indirects: 3 %
- Frais généraux: 13 %
- Bénéfice: 6 %
- TVA: 19 %

## T Équipements techniques

### TM Matériels pour installations

#### TMA En acier

**TMA030** U Support pour tube en acier.
Support pour tube en acier de 3/8" DN 10 mm constitué de cheville à expansion, femelle, en acier zingué, M8x30; 0,25 m de tige filetée en acier galvanisé qualité 4.8 et collier métallique poire.
Inclut: Implantation. Exécution de la perforation. Nettoyage de la poussière résultante. Introduction de l'ancrage. Coup à la base du cône intérieur avec l'outil de mise en place. Nettoyage des restes excédants. Mise en place de la tige filetée. Mise en place du collier.
Critère pour le métré: Nombre d'unités prévues, selon documentation graphique du Projet.
Critère pour le mémoire: On mesurera le nombre d'unités réellement exécutées selon les spécifications du Projet.

| Code | U | Désignation | Quantité | Prix | Montant |
|---|---|---|---|---|---|
| mt26wur270ba | U | Cheville à expansion, femelle, en acier zingué, M8x30, de 10 mm de diamètre et 30 mm de longueur, composée de douille à expansion avec cône intérieur, pour fixation sur des éléments en béton, non fissurés. (matériau) | 1 | 94.75 | 94.750 |
| mt26aaa210b | U | Tige filetée M8 en acier galvanisé qualité 4.8, de 1000 mm de longueur, selon DIN 976-1. (matériau) | 0.25 | 89.45 | 22.363 |
| mt41www200a | U | Collier métallique poire, pour tube en 3/8" DN 10 mm, avec écrou M8, avec des certificats FM et UL pour des installations anti-incendie. (matériau) | 1 | 155.1 | 155.100 |
| mo008 | h | Compagnon professionnel III/CP2 plombier. (main-d'œuvre) | 0.12 | 717.33 | 86.080 |
| mo107 | h | Ouvrier professionnel II/OP plombier. (main-d'œuvre) | 0.12 | 520.85 | 62.502 |
| % | % | Frais de chantier des unités d'ouvrage | 2 % | 420.795 | 8.416 |
|  |  | Coûts directs |  |  | 429.211 |

Déchets:
- pose: mt26wur270ba; facteur de déchet 0.02
- pose: mt41www200a; facteur de déchet 0.0188

## Ressources

**mt26wur270ba** U Cheville à expansion
Données techniques: Coût énergétique 2.717 MJ; Émission de CO2 0.136 kg; Code CED 17 04 05; Masse de l'élément 0.03 kg; Volume 0.000014 m3
Déchets:
- emballage: re170203 Plastique. (composant de déchet); quantité 0.025 kg; Code CED 17 02 03; Masse de l'élément 1 kg; Volume 0.001667 m3

**mt41www200a** U Collier métallique poire
Données techniques: Coût énergétique 4.932 MJ; Émission de CO2 0.376 kg; Code CED 17 04 05; Masse de l'élément 0.1 kg; Volume 0.000048 m3
Déchets:
- emballage: re170203 Plastique; quantité 0.025 kg
