# Tuyauterie multicouche en polypropylène random copolymère résistant à la température/polypropylène random copolymère avec fibre de verre/polypropylène random copolymère (PP-RCT/PP-R avec fibre de

- Propriété du fichier: CYPE Ingenieros S.A.
- Format: FIEBDC-3/2016
- Logiciel: Générateur de prix de la construction. CYPE Ingenieros, S.A.
- Date: 08/11/2024
- Zone géographique: Algérie
- Devise: DZD
- Coûts indirects: 3 %
- Frais généraux: 13 %
- Bénéfice: 6 %
- TVA: 19 %

## T Équipements techniques

### TN Canalisations pour fluides

#### TNM Multicouches

**TNM090** m Tuyauterie multicouche en polypropylène random copolymère résistant à la température/polypropylène random copolymère avec fibre de verre/polypropylène random copolymère (PP-RCT/PP-R avec fibre de verre/PP-R).
Tuyauterie constituée de tube multicouche en polypropylène random copolymère résistant à la température/polypropylène random copolymère avec fibre de verre/polypropylène random copolymère (PP-RCT/PP-R avec fibre de verre/PP-R), de couleur verte avec 3 bandes de couleur rouge, série 3,2, de 20 mm de diamètre extérieur et 2,8 mm d'épaisseur. Installation en surface. Comprend le matériau auxiliaire pour le montage et la fixation à l'ouvrage, les accessoires et les pièces spéciales.
Inclut: Implantation. Mise en place et fixation des tuyaux, des accessoires et des pièces spéciales.
Critère pour le métré: Longueur mesurée selon documentation graphique du Projet.
Critère pour le mémoire: On mesurera la longueur réellement exécutée selon les spécifications du Projet.

| Code | U | Désignation | Quantité | Prix | Montant |
|---|---|---|---|---|---|
| mt37tof450a | U | Matériau auxiliaire pour montage et fixation à l'ouvrage des tuyaux multicouche en polypropylène random copolymère résistant à la température/polypropylène random copolymère avec fibre de verre/polypropylène random copolymère (PP-RCT/PP-R avec fibre de verre/PP-R), série 3,2, de 20 mm de diamètre extérieur. (matériau) | 1 | 22.03 | 22.030 |
| mt37tof050ag | m | Tube multicouche en polypropylène random copolymère résistant à la température/polypropylène random copolymère avec fibre de verre/polypropylène random copolymère (PP-RCT/PP-R avec fibre de verre/PP-R), de couleur verte avec 3 bandes de couleur rouge, série 3,2, de 20 mm de diamètre extérieur et 2,8 mm d'épaisseur, selon NF EN ISO 15874-2, avec le prix augmenté de 30% pour cause d'accessoires et pièces spéciales. (matériau) | 1 | 572.75 | 572.750 |
| mo008 | h | Compagnon professionnel III/CP2 plombier. (main-d'œuvre) | 0.049 | 719.99 | 35.280 |
| mo107 | h | Ouvrier professionnel II/OP plombier. (main-d'œuvre) | 0.049 | 522.78 | 25.616 |
| % | % | Frais de chantier des unités d'ouvrage | 2 % | 655.676 | 13.114 |
|  |  | Coûts directs |  |  | 668.790 |

Déchets:
- pose: mt37tof050ag; facteur de déchet 0.0275

## Ressources

**mt37tof050ag** m Tube multicouche en polypropylène random copolymère résistant à la température/polypropylène random copolymère avec
Données techniques: Coût énergétique 15.113 MJ; Émission de CO2 0.750 kg; Code CED 17 02 03; Masse de l'élément 0.156 kg; Volume 0.00026 m3
