# Contact magnétique de grande puissance

- Propriété du fichier: CYPE Ingenieros S.A.
- Format: FIEBDC-3/2016
- Logiciel: Générateur de prix de la construction. CYPE Ingenieros, S.A.
- Date: 18/09/2024
- Zone géographique: Algérie
- Devise: DZD
- Coûts indirects: 3 %
- Frais généraux: 13 %
- Bénéfice: 6 %
- TVA: 19 %

## T Équipements techniques

### TS Systèmes de sécurité

#### TSM Contacts magnétiques

**TSM020** U Contact magnétique de grande puissance.
Contact magnétique de grande puissance, ouverture maximale de la porte ou de la fenêtre pour activer le contact 75 mm, avec carcasse en aluminium, protection anti-ouverture et contact normalement fermé. Installation sur porte ou sur fenêtre. Comprend les éléments de fixation.
Inclut: Implantation de l'emplacement. Fixation à la surface support. Connexion et contrôle de son bon fonctionnement.
Critère pour le métré: Nombre d'unités prévues, selon documentation graphique du Projet.
Critère pour le mémoire: On mesurera le nombre d'unités réellement exécutées selon les spécifications du Projet.

| Code | U | Désignation | Quantité | Prix | Montant |
|---|---|---|---|---|---|
| mt41ing160a | U | Contact magnétique de grande puissance, ouverture maximale de la porte ou de la fenêtre pour activer le contact 75 mm, avec carcasse en aluminium, protection anti-ouverture et contact normalement fermé, à installer dans les portes et les fenêtres. Comprend les éléments de fixation. (matériau) | 1 | 11858.62 | 11858.620 |
| mo006 | h | Compagnon professionnel III/CP2 installateur de réseaux et d'équipements de détection et de sécurité. (main-d'œuvre) | 0.245 | 717.33 | 175.746 |
| mo105 | h | Ouvrier professionnel II/OP installateur de réseaux et d'équipements de détection et de sécurité. (main-d'œuvre) | 0.245 | 520.85 | 127.608 |
| % | % | Frais de chantier des unités d'ouvrage | 2 % | 12161.974 | 243.239 |
|  |  | Coûts directs |  |  | 12405.213 |
