# Point d'interconnexion

- Propriété du fichier: CYPE Ingenieros S.A.
- Format: FIEBDC-3/2016
- Logiciel: Générateur de prix de la construction. CYPE Ingenieros, S.A.
- Date: 25/06/2024
- Zone géographique: Algérie
- Devise: DZD
- Coûts indirects: 3 %
- Frais généraux: 13 %
- Bénéfice: 6 %
- TVA: 19 %

## T Équipements techniques

### TT Installations de télécommunication

#### TTH Réseaux de câbles de cuivre

**TTH010** U Point d'interconnexion.
Point d'interconnexion de câbles de paires torsadées, pour réseau de distribution de 50 paires, constitué d'un registre principal métallique de 450x450x120 mm pourvu de 13 connecteurs type RJ-45 et 1 panneau avec capacité pour 24 connecteurs. Comprend les accessoires de fixation.
Inclut: Mise en place et fixation de l'armoire. Mise en place du panneau. Mise en place des connecteurs. Connexion et contrôle de son bon fonctionnement.
Critère pour le métré: Nombre d'unités prévues, selon documentation graphique du Projet.
Critère pour le mémoire: On mesurera le nombre d'unités réellement exécutées selon les spécifications du Projet.

| Code | U | Désignation | Quantité | Prix | Montant |
|---|---|---|---|---|---|
| mt40mtm040a | U | Armoire en tôle d'acier, de 450x450x120 mm, avec plaque de montage en bois ignifuge et hydrofuge et porte avec serrure. (matériau) | 1 | 25846.87 | 25846.870 |
| mt40dpt140 | U | Connecteur type RJ-45 avec 8 contacts, catégorie 6. (matériau) | 13 | 303.22 | 3941.860 |
| mt40ipt050b | U | Panneau de 1 unité de hauteur, de tôle électrozinguée, avec capacité pour 24 connecteurs type RJ-45, y compris les accessoires de fixation. (matériau) | 1 | 1701.29 | 1701.290 |
| mo001 | h | Compagnon professionnel III/CP2 installateur en télécommunications. (main-d'œuvre) | 3.547 | 717.33 | 2544.370 |
| % | % | Frais de chantier des unités d'ouvrage | 2 % | 34034.390 | 680.688 |
|  |  | Coûts directs |  |  | 34715.078 |

## Ressources

**mt40mtm040a** U Armoire en tôle d'acier, de 450x450x120 mm, avec plaque de montage en bois ignifuge et hydrofuge et porte avec serrure
Données techniques: Coût énergétique 0.019 MJ; Émission de CO2 0.031 kg
Déchets:
- emballage: re150101 Emballages en papier et en carton. (composant de déchet); quantité 0.036 kg; Code CED 15 01 01; Masse de l'élément 1 kg; Volume 0.001333 m3

**mt40dpt140** U Connecteur type RJ-45 avec 8 contacts, catégorie 6
Données techniques: Coût énergétique 2.988 MJ; Émission de CO2 0.214 kg
Déchets:
- emballage: re150101 Emballages en papier et en carton; quantité 0.072 kg

**mt40ipt050b** U Panneau de 1 unité de hauteur
Données techniques: Coût énergétique 0.016 MJ; Émission de CO2 0.026 kg
Déchets:
- emballage: re150101 Emballages en papier et en carton; quantité 0.03 kg
