# Support pour fixation d'antenne

- Propriété du fichier: CYPE Ingenieros S.A.
- Format: FIEBDC-3/2016
- Logiciel: Générateur de prix de la construction. CYPE Ingenieros, S.A.
- Date: 18/09/2024
- Zone géographique: Algérie
- Devise: DZD
- Coûts indirects: 3 %
- Frais généraux: 13 %
- Bénéfice: 6 %
- TVA: 19 %

## T Équipements techniques

### TT Installations de télécommunication

#### TTX Réseaux de câbles co-axiaux

**TTX050** U Support pour fixation d'antenne.
Support fixe pour fixation d'antenne en L, de paroi ou de plafond, de 35 mm de diamètre. Comprend la base de fixation et les accessoires nécessaires pour être correctement installée.
Inclut: Implantation. Mise en place du support.
Critère pour le métré: Nombre d'unités prévues, selon documentation graphique du Projet.
Critère pour le mémoire: On mesurera le nombre d'unités réellement exécutées selon les spécifications du Projet.

| Code | U | Désignation | Quantité | Prix | Montant |
|---|---|---|---|---|---|
| mt40apf032b | U | Support fixe pour fixation d'antenne en L, de paroi ou de plafond, de 35 mm de diamètre. Comprend la base de fixation. (matériau) | 1 | 2625.95 | 2625.950 |
| mo001 | h | Compagnon professionnel III/CP2 installateur en télécommunications. (main-d'œuvre) | 0.61 | 717.33 | 437.571 |
| mo056 | h | Ouvrier professionnel II/OP installateur en télécommunications. (main-d'œuvre) | 0.61 | 520.85 | 317.719 |
| % | % | Frais de chantier des unités d'ouvrage | 2 % | 3381.240 | 67.625 |
|  |  | Coûts directs |  |  | 3448.865 |

## Ressources

**mt40apf032b** U Support fixe pour fixation d'antenne en L, de paroi ou de plafond, de 35 mm de diamètre. Comprend la base de fixation
Données techniques: Coût énergétique 19.699 MJ; Émission de CO2 1.081 kg
Déchets:
- emballage: re150101 Emballages en papier et en carton. (composant de déchet); quantité 0.072 kg; Code CED 15 01 01; Masse de l'élément 1 kg; Volume 0.001333 m3
