# Prise d'utilisateur

- Propriété du fichier: CYPE Ingenieros S.A.
- Format: FIEBDC-3/2016
- Logiciel: Générateur de prix de la construction. CYPE Ingenieros, S.A.
- Date: 25/06/2024
- Zone géographique: Algérie
- Devise: DZD
- Coûts indirects: 3 %
- Frais généraux: 13 %
- Bénéfice: 6 %
- TVA: 19 %

## T Équipements techniques

### TT Installations de télécommunication

#### TTX Réseaux de câbles co-axiaux

**TTX180** U Prise d'utilisateur.
Prise double, TV-R, de 5-1000 MHz, cadre et enjoliveur.
Inclut: Montage, connexion et contrôle de son bon fonctionnement.
Critère pour le métré: Nombre d'unités prévues, selon documentation graphique du Projet.
Critère pour le mémoire: On mesurera le nombre d'unités réellement exécutées selon les spécifications du Projet.

| Code | U | Désignation | Quantité | Prix | Montant |
|---|---|---|---|---|---|
| mt40dpt050a | U | Prise double, TV-R, de 5-1000 MHz, cadre et enjoliveur. (matériau) | 1 | 1899.42 | 1899.420 |
| mo001 | h | Compagnon professionnel III/CP2 installateur en télécommunications. (main-d'œuvre) | 0.305 | 717.33 | 218.786 |
| % | % | Frais de chantier des unités d'ouvrage | 2 % | 2118.206 | 42.364 |
|  |  | Coûts directs |  |  | 2160.570 |

## Ressources

**mt40dpt050a** U Prise double, TV-R, de 5-1000 MHz, cadre et enjoliveur
Données techniques: Coût énergétique 6.571 MJ; Émission de CO2 0.353 kg
Déchets:
- emballage: re150101 Emballages en papier et en carton. (composant de déchet); quantité 0.032 kg; Code CED 15 01 01; Masse de l'élément 1 kg; Volume 0.001333 m3
