# Purificateur d'air pour conduit

- Propriété du fichier: CYPE Ingenieros S.A.
- Format: FIEBDC-3/2016
- Logiciel: Générateur de prix de la construction. CYPE Ingenieros, S.A.
- Date: 03/04/2024
- Zone géographique: Algérie
- Devise: DZD
- Coûts indirects: 3 %
- Frais généraux: 13 %
- Bénéfice: 6 %
- TVA: 19 %

## T Équipements techniques

### TV Climatisation et ventilation

#### TVA Distribution d'air

**TVA520** U Purificateur d'air pour conduit.
Purificateur d'air pour conduit, avec destruction de la charge virale et bactérienne, suppression des contaminants et réduction d'odeurs désagréables, via un ioniseur à plasma par photocatalyse avec une lampe UV, débit d'air nominal 16000 m³/h, longueur de la lampe 381 mm, poids 1,05 kg, de 305x100x72 mm, consommation d'électricité 60 W, alimentation monophasée à 230 V.
Inclut: Mise en place et fixation. Connexion et contrôle de son bon fonctionnement.
Critère pour le métré: Nombre d'unités prévues, selon documentation graphique du Projet.
Critère pour le mémoire: On mesurera le nombre d'unités réellement exécutées selon les spécifications du Projet.

| Code | U | Désignation | Quantité | Prix | Montant |
|---|---|---|---|---|---|
| mt42lmf606kf | U | Purificateur d'air pour conduit, avec destruction de la charge virale et bactérienne, suppression des contaminants et réduction d'odeurs désagréables, via un ioniseur à plasma par photocatalyse avec une lampe UV, débit d'air nominal 16000 m³/h, longueur de la lampe 381 mm, poids 1,05 kg, de 305x100x72 mm, consommation d'électricité 60 W, alimentation monophasée à 230 V. (matériau) | 1 | 1994298.16 | 1994298.160 |
| mo005 | h | Compagnon professionnel III/CP2 installateur de climatisation. (main-d'œuvre) | 0.123 | 717.33 | 88.232 |
| mo104 | h | Ouvrier professionnel II/OP installateur de climatisation. (main-d'œuvre) | 0.123 | 520.85 | 64.065 |
| % | % | Frais de chantier des unités d'ouvrage | 2 % | 1994450.457 | 39889.009 |
|  |  | Coûts directs |  |  | 2034339.466 |
