# Dispositif de contrôle centralisé

- Propriété du fichier: CYPE Ingenieros S.A.
- Format: FIEBDC-3/2016
- Logiciel: Générateur de prix de la construction. CYPE Ingenieros, S.A.
- Date: 25/06/2024
- Zone géographique: Algérie
- Devise: DZD
- Coûts indirects: 3 %
- Frais généraux: 13 %
- Bénéfice: 6 %
- TVA: 19 %

## T Équipements techniques

### TV Climatisation et ventilation

#### TVH Ventilation hybride pour logements

**TVH020** U Dispositif de contrôle centralisé.
Dispositif de contrôle centralisé constitué d'armoire de programmation composée de boîte en saillie étanche, de 300x200x150 mm, disjoncteur, transformateur et programmateur électronique, pour le contrôle d'au maximum 8 extracteurs statiques mécaniques en bâtiment collectif, avec système automatique à fonctionnement simultané; installation en bâtiment collectif. Comprend le tube protecteur du câblage et les câbles.
Inclut: Implantation du parcours de la canalisation électrique. Mise en place du dispositif de contrôle centralisé. Mise en place et fixation des tubes. Pose des câbles. Connexion.
Critère pour le métré: Nombre d'unités prévues, selon documentation graphique du Projet.
Critère pour le mémoire: On mesurera le nombre d'unités réellement exécutées selon les spécifications du Projet.

| Code | U | Désignation | Quantité | Prix | Montant |
|---|---|---|---|---|---|
| mt42svi025b | U | Armoire de programmation, composée de boîte en saillie étanche, de 300x200x150 mm, disjoncteur, transformateur et programmateur électronique, pour le contrôle d'au maximum 8 extracteurs statiques mécaniques en bâtiment collectif. (matériau) | 1 | 506309.6 | 506309.600 |
| mt42svi027a | U | Système automatique à fonctionnement simultané. (matériau) | 1 | 50774.42 | 50774.420 |
| mt35aia090ca | m | Tube rigide en PVC, vissable, courbable à chaud, de couleur noire, de 16 mm de diamètre nominal, pour climatisation fixe en surface. Résistance à la compression 1250 N, résistance à l'impact 2 joules, température de travail -5°C jusqu'à 60°C, avec degré de protection IP547 selon NF EN 60529, propriétés électriques: isolant, non propagateur de la flamme. Selon NF EN 61386-1, NF EN 61386-22 et NF EN 60423. Comprend les colliers, les éléments de fixation et les accessoires (courbes, manchons, tés, coudes et courbes flexibles). (matériau) | 35 | 225.57 | 7894.950 |
| mt35cun020a | m | Câble unipolaire H07Z1-K (AS), sa tension assignée étant de 450/750 V, réaction au feu classe Cca-s1a,d1,a1 selon FR EN 50575, avec conducteur multifilaire de cuivre classe 5 (-K) de 1,5 mm² de section, avec isolation de composé thermoplastique à base de polyoléfine sans halogènes à faible émission de fumées et de gaz corrosifs (Z1). (matériau) | 105 | 75.07 | 7882.350 |
| mo003 | h | Compagnon professionnel III/CP2 électricien. (main-d'œuvre) | 3.348 | 717.33 | 2401.621 |
| mo102 | h | Ouvrier professionnel II/OP électricien. (main-d'œuvre) | 3.348 | 520.85 | 1743.806 |
| % | % | Frais de chantier des unités d'ouvrage | 2 % | 577006.747 | 11540.135 |
|  |  | Coûts directs |  |  | 588546.882 |

Déchets:
- pose: mt35aia090ca; facteur de déchet 0.0275
- pose: mt35cun020a; facteur de déchet 0.0165

## Ressources

**mt35aia090ca** m Tube rigide en PVC
Données techniques: Coût énergétique 11.626 MJ; Émission de CO2 0.577 kg; Code CED 17 02 03; Masse de l'élément 0.12 kg; Volume 0.0002 m3

**mt35cun020a** m Câble unipolaire H07Z1-K (AS)
Données techniques: Coût énergétique 2.663 MJ; Émission de CO2 0.201 kg; Code CED 17 04 11; Masse de l'élément 0.02 kg; Volume 0.000013 m3
Déchets:
- emballage: re150101 Emballages en papier et en carton. (composant de déchet); quantité 0.065 kg; Code CED 15 01 01; Masse de l'élément 1 kg; Volume 0.001333 m3
