# Aéroconditionneur

- Propriété du fichier: CYPE Ingenieros S.A.
- Format: FIEBDC-3/2016
- Logiciel: Générateur de prix de la construction. CYPE Ingenieros, S.A.
- Date: 18/09/2024
- Zone géographique: Algérie
- Devise: DZD
- Coûts indirects: 3 %
- Frais généraux: 13 %
- Bénéfice: 6 %
- TVA: 19 %

## T Équipements techniques

### TV Climatisation et ventilation

#### TVO Unités terminales non autonomes de climatisation

**TVO150** U Aéroconditionneur.
Aéroconditionneur circulaire, pour projection verticale d'air, taille, 680 mm de diamètre et 430 mm de hauteur, débit d'air 2000 m³/h - 1400 m³/h, niveau sonore à 5 m 48 dBA - 46 dBA, puissance calorifique 17,6 kW - 15,1 kW (température d'entrée de l'air: 15°C, température d'entrée de l'eau: 85°C, écart de température de l'eau: 10°C), puissance frigorifique 3,1 kW - 2,7 kW (température d'entrée de l'air: 28°C, température d'entrée de l'eau: 11°C, écart de température de l'eau: 4°C, humidité relative: 55%), avec diffuseur radial de 460 mm de diamètre et 380 mm de hauteur, composé de plusieurs ailettes réglables individuellement, batterie à eau formée de tube en cuivre et ailettes en aluminium, pression maximale de travail 10 bar, coque de tôle d'acier, autoportante, démontable, protégée contre l'oxydation, ventilateur en aluminium équilibré statiquement et dynamiquement avec moteur pour alimentation triphasée à 400 V, 6/8 pôles (900/700 tr/min), double bobine, de type autoventilé, sélecteur de vitesse. Totalement monté, connecté et mis en marche par l'entreprise installatrice pour le contrôle de son bon fonctionnement.
Inclut: Implantation de l'unité. Mise en place et fixation de l'unité. Connecté aux réseaux de conduction d'eau, électrique et de récupération des condensats. Mise en marche.
Critère pour le métré: Nombre d'unités prévues, selon documentation graphique du Projet.
Critère pour le mémoire: On mesurera le nombre d'unités réellement exécutées selon les spécifications du Projet.

| Code | U | Désignation | Quantité | Prix | Montant |
|---|---|---|---|---|---|
| mt42sab040a | U | Aéroconditionneur circulaire, pour projection verticale d'air, taille, 680 mm de diamètre et 430 mm de hauteur, débit d'air 2000 m³/h - 1400 m³/h, niveau sonore à 5 m 48 dBA - 46 dBA, puissance calorifique 17,6 kW - 15,1 kW (température d'entrée de l'air: 15°C, température d'entrée de l'eau: 85°C, écart de température de l'eau: 10°C), puissance frigorifique 3,1 kW - 2,7 kW (température d'entrée de l'air: 28°C, température d'entrée de l'eau: 11°C, écart de température de l'eau: 4°C, humidité relative: 55%), avec diffuseur radial de 460 mm de diamètre et 380 mm de hauteur, composé de plusieurs ailettes réglables individuellement, batterie à eau formée de tube en cuivre et ailettes en aluminium, pression maximale de travail 10 bar, coque de tôle d'acier, autoportante, démontable, protégée contre l'oxydation, ventilateur en aluminium équilibré statiquement et dynamiquement avec moteur pour alimentation triphasée à 400 V, 6/8 pôles (900/700 tr/min), double bobine, de type autoventilé. (matériau) | 1 | 205400.54 | 205400.540 |
| mt42sab041a | U | Sélecteur de vitesse pour moteur à double bobinage. (matériau) | 1 | 10820.72 | 10820.720 |
| mo005 | h | Compagnon professionnel III/CP2 installateur de climatisation. (main-d'œuvre) | 3.716 | 717.33 | 2665.598 |
| mo104 | h | Ouvrier professionnel II/OP installateur de climatisation. (main-d'œuvre) | 3.716 | 520.85 | 1935.479 |
| % | % | Frais de chantier des unités d'ouvrage | 2 % | 220822.337 | 4416.447 |
|  |  | Coûts directs |  |  | 225238.784 |
