# Canalisation de protection de câblage de l'unité d'air conditionné

- Propriété du fichier: CYPE Ingenieros S.A.
- Format: FIEBDC-3/2016
- Logiciel: Générateur de prix de la construction. CYPE Ingenieros, S.A.
- Date: 25/06/2024
- Zone géographique: Algérie
- Devise: DZD
- Coûts indirects: 3 %
- Frais généraux: 13 %
- Bénéfice: 6 %
- TVA: 19 %

## T Équipements techniques

### TV Climatisation et ventilation

#### TVT Unités terminales autonomes de climatisation

**TVT060** m Canalisation de protection de câblage de l'unité d'air conditionné.
La canalisation de protection de câblage, encastrée, formée de tube de polyamide flexible, annelé, sans halogènes, de 25 mm de diamètre nominal, avec IP547.
Inclut: Implantation. Pose et fixation de la canalisation de protection.
Critère pour le métré: Longueur mesurée selon documentation graphique du Projet.
Critère pour le mémoire: On mesurera la longueur réellement exécutée selon les spécifications du Projet.

| Code | U | Désignation | Quantité | Prix | Montant |
|---|---|---|---|---|---|
| mt35aia030c | m | Tube souple en polyamide, exempt d'halogènes, transversalement élastique, annelé, de couleur grise, de 25 mm de diamètre nominal, pour installations électriques dans les bâtiments publiques et pour éviter les émissions de fumée et de gaz acides. Résistance à la compression 320 N, résistance à l'impact 2 joules, température de travail -5°C jusqu'à 90°C, avec degré de protection IP547 selon NF EN 60529, non propagateur de la flamme. Selon NF EN 61386-1 et NF EN 61386-22. (matériau) | 1 | 351.68 | 351.680 |
| mo003 | h | Compagnon professionnel III/CP2 électricien. (main-d'œuvre) | 0.024 | 717.33 | 17.216 |
| mo102 | h | Ouvrier professionnel II/OP électricien. (main-d'œuvre) | 0.024 | 520.85 | 12.500 |
| % | % | Frais de chantier des unités d'ouvrage | 2 % | 381.396 | 7.628 |
|  |  | Coûts directs |  |  | 389.024 |

Déchets:
- pose: mt35aia030c; facteur de déchet 0.0275

## Ressources

**mt35aia030c** m Tube souple en polyamide
Données techniques: Coût énergétique 23.251 MJ; Émission de CO2 1.154 kg; Code CED 17 02 03; Masse de l'élément 0.24 kg; Volume 0.0004 m3
