# Équipement d'air conditionné avec unité intérieure de plafond avec distribution non gainée, système air-air split 1x1

- Propriété du fichier: CYPE Ingenieros S.A.
- Format: FIEBDC-3/2016
- Logiciel: Générateur de prix de la construction. CYPE Ingenieros, S.A.
- Date: 18/09/2024
- Zone géographique: Algérie
- Devise: DZD
- Coûts indirects: 3 %
- Frais généraux: 13 %
- Bénéfice: 6 %
- TVA: 19 %

## T Équipements techniques

### TV Climatisation et ventilation

#### TVT Unités terminales autonomes de climatisation

**TVT160** U Équipement d'air conditionné avec unité intérieure de plafond avec distribution non gainée, système air-air split 1x1.
Équipement d'air conditionné, système air-air split 1x1, pour gaz R-32, pompe à chaleur, alimentation monophasée (230V/50Hz), puissance frigorifique nominale 4 kW (température de bulbe sec à l'intérieur 27°C, température de bulbe humide à l'intérieur 19°C, température de bulbe sec à l'extérieur 35°C, température de bulbe humide à l'extérieur 24°C), puissance calorifique nominale 4,5 kW (température de bulbe sec à l'intérieur 20°C, température de bulbe humide à l'extérieur 6°C), SEER 6,5 (classe A++), SCOP 4,1 (classe A+), EER 3,92 (classe A), COP 4,09 (classe A), constitué d'une unité intérieure de plafond avec distribution non gainable, de 210x1070x690 mm, niveau sonore (vitesse basse) 31 dBA, débit d'air (vitesse ultra élevée) 780 m³/h, avec filtre, système d'inclinaison de six positions de l'ailette et contrôle sans fil, et une unité extérieure, de 640x800x290 mm, niveau sonore 50 dBA et débit d'air 2160 m³/h, avec contrôle de condensation. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42mhi050aba | U | Équipement d'air conditionné, système air-air split 1x1, pour gaz R-32, pompe à chaleur, alimentation monophasée (230V/50Hz), puissance frigorifique nominale 4 kW (température de bulbe sec à l'intérieur 27°C, température de bulbe humide à l'intérieur 19°C, température de bulbe sec à l'extérieur 35°C, température de bulbe humide à l'extérieur 24°C), puissance calorifique nominale 4,5 kW (température de bulbe sec à l'intérieur 20°C, température de bulbe humide à l'extérieur 6°C), SEER 6,5 (classe A++), SCOP 4,1 (classe A+), EER 3,92 (classe A), COP 4,09 (classe A), constitué d'une unité intérieure de plafond avec distribution non gainable, de 210x1070x690 mm, niveau sonore (vitesse basse) 31 dBA, débit d'air (vitesse ultra élevée) 780 m³/h, avec filtre, système d'inclinaison de six positions de l'ailette et contrôle sans fil, et une unité extérieure, de 640x800x290 mm, niveau sonore 50 dBA et débit d'air 2160 m³/h, avec contrôle de condensation. (matériau) | 1 | 350514.18 | 350514.180 |
| mt42www085 | U | Kit de supports de paroi, constitué de jeu d'équerres de 50x45 cm et quatre amortisseurs en caoutchouc, avec leurs chevilles, vis, écrous et rondelles correspondants. (matériau) | 1 | 3745.64 | 3745.640 |
| mo005 | h | Compagnon professionnel III/CP2 installateur de climatisation. (main-d'œuvre) | 2.442 | 717.33 | 1751.720 |
| mo104 | h | Ouvrier professionnel II/OP installateur de climatisation. (main-d'œuvre) | 2.442 | 520.85 | 1271.916 |
| % | % | Frais de chantier des unités d'ouvrage | 2 % | 357283.456 | 7145.669 |
|  |  | Coûts directs |  |  | 364429.125 |
