# Ouverture de saignées

- Propriété du fichier: CYPE Ingenieros S.A.
- Format: FIEBDC-3/2016
- Logiciel: Générateur de prix de la construction. CYPE Ingenieros, S.A.
- Date: 25/06/2024
- Zone géographique: Algérie
- Devise: DZD
- Coûts indirects: 3 %
- Frais généraux: 13 %
- Bénéfice: 6 %
- TVA: 19 %

## T Équipements techniques

### TX Travaux généraux du maçon et du menuisier

#### TXP Pose

**TXP090** m Ouverture de saignées.
Ouverture de saignées dans maçonnerie de brique perforée, avec rainureuse électrique sans affecter la stabilité de l'élément constructif.
Inclut: Préparation de la zone de travail. Protection des éléments du contour. Implantation. Réalisation de la saignée avec une rainureuse électrique. Retrait et stockage des décombres. Nettoyage des restes d'ouvrage. Chargement des décombres dans le camion ou la benne.
Critère pour le métré: Longueur mesurée selon documentation graphique du Projet.
Critère pour le mémoire: On mesurera la longueur réellement exécutée selon les spécifications du Projet.

| Code | U | Désignation | Quantité | Prix | Montant |
|---|---|---|---|---|---|
| mq06hor010 | h | Bétonnière électrique avec une capacité de gâchage de 160 l. (matériel) | 0.006 | 333.01 | 1.998 |
| mo113 | h | Ouvrier d'exécution I/OE1 construction. (main-d'œuvre) | 0.127 | 502.77 | 63.852 |
| % | % | Frais de chantier des unités d'ouvrage | 2 % | 65.850 | 1.317 |
|  |  | Coûts directs |  |  | 67.167 |

Déchets:
- démolition: ruo170101 Béton (bétons, mortiers et préfabriqués). (composant de déchet); quantité 0.068 kg; Code CED 17 01 01; Masse de l'élément 1 kg; Volume 0.000667 m3
- démolition: ruo170102 Briques. (composant de déchet); quantité 0.702 kg; Code CED 17 01 02; Masse de l'élément 1 kg; Volume 0.0008 m3
