# Receveur de douche à carreler

- Propriété du fichier: CYPE Ingenieros S.A.
- Format: FIEBDC-3/2016
- Logiciel: Générateur de prix de la construction. CYPE Ingenieros, S.A.
- Date: 17/09/2024
- Zone géographique: Algérie
- Devise: DZD
- Coûts indirects: 3 %
- Frais généraux: 13 %
- Bénéfice: 6 %
- TVA: 19 %

## T Équipements techniques

### TB Équipements sanitaires

#### TBU Douches

**TBU190** U Receveur de douche à carreler.
Receveur de douche démontable et autonettoyant, à carreler, en polyuréthane, avec traitement antibactérien et fongicide, modèle Plato Level 60x100 "REVESTECH", de 600x1000 mm et 31 mm de hauteur, avec écoulement siphoïde, convertible en non siphoïde, en polypropylène de 60 mm de hauteur, de sortie horizontale et 40 mm de diamètre, profilés en PVC pour la mise en place du revêtement de sol, profilés en PVC pour les rencontres avec les éléments verticaux, bande de renfort, Dry Banda 13x5, adhésif, Revestechflex, plaque de protection en EPS et clé de levage en acier inoxydable.
Critère d'évaluation économique: Le prix ne comprend pas le revêtement de sol.
Inclut: Implantation. Mise en place et fixation de l'appareil. Montage de la bonde. Connexion au réseau d'évacuation. Montage des accessoires et des compléments. Contrôle de son bon fonctionnement.
Critère pour le métré: Nombre d'unités prévues, selon documentation graphique du Projet.
Critère pour le mémoire: On mesurera le nombre d'unités réellement mises en place selon les spécifications du Projet.

| Code | U | Désignation | Quantité | Prix | Montant |
|---|---|---|---|---|---|
| mt30rev010pp | U | Receveur de douche démontable et autonettoyant, à carreler, en polyuréthane, avec traitement antibactérien et fongicide, modèle Plato Level 60x100 "REVESTECH", de 600x1000 mm et 31 mm de hauteur, avec écoulement siphoïde, convertible en non siphoïde, en polypropylène de 60 mm de hauteur, de sortie horizontale et 40 mm de diamètre, profilés en PVC pour la mise en place du revêtement de sol, profilés en PVC pour les rencontres avec les éléments verticaux, bande de renfort, Dry Banda 13x5, adhésif, Revestechflex, plaque de protection en EPS et clé de levage en acier inoxydable. (matériau) | 1 | 131757.18 | 131757.180 |
| mo008 | h | Compagnon professionnel III/CP2 plombier. (main-d'œuvre) | 0.796 | 717.33 | 570.995 |
| % | % | Frais de chantier des unités d'ouvrage | 2 % | 132328.175 | 2646.564 |
|  |  | Coûts directs |  |  | 134974.739 |
