# Réparation d'une imperméabilisation de coursives et de balcons. Système Dry80 "REVESTECH"

- Propriété du fichier: CYPE INGENIEROS, S.A.
- Format: FIEBDC-3/2002
- Zone géographique: Algérie
- Devise: DZD
- Coûts indirects: 3.00 %
- Frais généraux: 13.00 %
- Bénéfice: 6.00 %
- TVA: 19.00 %

## E Enveloppe et finition extérieure

### ET Couvertures de toitures terrasses

#### ETS Systèmes

**ETS080** m² Réparation d'une imperméabilisation de coursives et de balcons. Système Dry80 "REVESTECH".
Réparation d'une imperméabilisation de coursives et de balcons. Système Dry80 "REVESTECH", constitué de membrane d'étanchéité souple type EVAC, Dry80 30 "REVESTECH", composée d'une double feuille de polyoléfine thermoplastique avec acétate de vinyle éthylène, avec les deux faces revêtues de fibres de polyester non tissées, de 0,8 mm d'épaisseur et 625 g/m², fixée au support avec du mortier-colle amélioré, déformable et thixotropique, C2 TE S1 étendu avec une truelle dentée. Comprend les pièces spéciales "REVESTECH" pour la résolution des coins intérieurs Dry80 Cornerin et des coins extérieurs Dry80 Cornerout, la résolution des liaisons avec la bande Dry80 Banda 30, la bande périmétrique pour la résolution des rencontres avec les parements et adhésif Seal Plus pour le scellement des joints.
Critère d'évaluation économique: Le prix comprend la préparation du support, mais il ne comprend pas le revêtement de sol.
Inclut: Enlèvement de la plinthe. Piquage du matériau de fixation. Ouverture de la saignée. Retrait et stockage des décombres. Nettoyage des restes d'ouvrage. Chargement manuel des décombres dans le camion ou la benne. Nettoyage de la surface support. Mise en place de l'imperméabilisation. Résolution des points singuliers. Scellement des joints.
Critère pour le métré: Surface mesurée en projection horizontale, selon documentation graphique du Projet, à partir des faces intérieures des parapets ou des acrotères qui la délimitent.
Critère pour le mémoire: On mesurera, en projection horizontale, la surface réellement exécutée selon les spécifications du Projet, à partir des faces intérieures des parapets ou des acrotères qui la délimitent.

| Code | U | Désignation | Quantité | Prix | Montant |
|---|---|---|---|---|---|
| mt09mcm060b | kg | Mortier-colle amélioré, C2 TE S1, selon NF EN 12004, déformable, avec résistance au glissement et temps ouvert allongé, couleur blanche, à base de ciment, granulats de granulométrie fine, résines synthétiques et additifs spéciaux, avec propriétés thixotropiques et à durcissement sans retrait. (matériau) | 0.600 | 115.80 | 69.48 |
| mt15rev010F | m² | Membrane d'étanchéité souple type EVAC, Dry80 30 "REVESTECH", composée d'une double feuille de polyoléfine thermoplastique avec acétate de vinyle éthylène, avec les deux faces revêtues de fibres de polyester non tissées, de 0,8 mm d'épaisseur et 625 g/m², fournie en rouleaux de 1,5 m de largeur et 30 m de longueur, selon NF EN 13956. (matériau) | 1.100 | 2793.59 | 3072.95 |
| mt15rev170c | kg | Adhésif à base de polyuréthane, Seal Plus "REVESTECH", couleur marron, pour le scellement des joints. (matériau) | 0.050 | 3533.60 | 176.68 |
| mt15rev040fb | m | Bande de renfort pour membrane d'étanchéité souple type EVAC, Dry80 Banda 30 "REVESTECH", de 290 mm de largeur, composée d'une double feuille de polyoléfine thermoplastique avec acétate de vinyle éthylène, avec les deux faces revêtues de fibres de polyester non tissées, de 0,8 mm d'épaisseur et 625 g/m², fournie en rouleaux de 30 m de longueur. (matériau) | 0.250 | 1164.15 | 291.04 |
| mt15rev055b | U | Complément pour renfort des points singuliers dans les traitements imperméabilisants via pièces pour la résolution de coins intérieurs, Dry80 Cornerin "REVESTECH". (matériau) | 0.200 | 1812.82 | 362.56 |
| mt15rev056b | U | Complément pour renfort des points singuliers dans les traitements imperméabilisants via pièces pour la résolution de coins extérieurs, Dry80 Cornerout "REVESTECH". (matériau) | 0.100 | 1946.02 | 194.60 |
| mo029 | h | Compagnon professionnel III/CP2 poseur de membranes d'étanchéité. (main-d'œuvre) | 0.378 | 698.09 | 263.88 |
| mo067 | h | Ouvrier professionnel II/OP poseur de membranes d'étanchéité. (main-d'œuvre) | 0.378 | 521.84 | 197.26 |
| % | % | Frais de chantier des unités d'ouvrage | 2 % | 4628.45 | 92.57 |
|  |  | Coûts directs |  |  | 4721.02 |
