# Réparation d'une imperméabilisation de coursives et de balcons. Système Dry80 "REVESTECH"

- Propriété du fichier: CYPE Ingenieros S.A.
- Format: FIEBDC-3/2016
- Logiciel: Générateur de prix de la construction. CYPE Ingenieros, S.A.
- Date: 25/06/2024
- Zone géographique: Algérie
- Devise: DZD
- Coûts indirects: 3 %
- Frais généraux: 13 %
- Bénéfice: 6 %
- TVA: 19 %

## E Enveloppe et finition extérieure

### ET Couvertures de toitures terrasses

#### ETS Systèmes

**ETS080** m² Réparation d'une imperméabilisation de coursives et de balcons. Système Dry80 "REVESTECH".
Réparation d'une imperméabilisation de coursives et de balcons. Système Dry80 "REVESTECH", constitué de membrane d'étanchéité souple type EVAC, Dry80 30 "REVESTECH", composée d'une double feuille de polyoléfine thermoplastique avec acétate de vinyle éthylène, avec les deux faces revêtues de fibres de polyester non tissées, de 0,8 mm d'épaisseur et 625 g/m², fixée au support avec du mortier-colle amélioré, déformable et thixotropique, C2 TE S1 étendu avec une truelle dentée. Comprend les pièces spéciales "REVESTECH" pour la résolution des coins intérieurs Dry80 Cornerin et des coins extérieurs Dry80 Cornerout, la résolution des liaisons avec la bande Dry80 Banda 30, la bande périmétrique pour la résolution des rencontres avec les parements et adhésif Seal Plus pour le scellement des joints.
Critère d'évaluation économique: Le prix comprend la préparation du support, mais il ne comprend pas le revêtement de sol.
Inclut: Enlèvement de la plinthe. Piquage du matériau de fixation. Ouverture de la saignée. Retrait et stockage des décombres. Nettoyage des restes d'ouvrage. Chargement manuel des décombres dans le camion ou la benne. Nettoyage de la surface support. Mise en place de l'imperméabilisation. Résolution des points singuliers. Scellement des joints.
Critère pour le métré: Surface mesurée en projection horizontale, selon documentation graphique du Projet, à partir des faces intérieures des parapets ou des acrotères qui la délimitent.
Critère pour le mémoire: On mesurera, en projection horizontale, la surface réellement exécutée selon les spécifications du Projet, à partir des faces intérieures des parapets ou des acrotères qui la délimitent.

| Code | U | Désignation | Quantité | Prix | Montant |
|---|---|---|---|---|---|
| mt09mcm060a | kg | Mortier-colle amélioré, C2 TE S1, selon NF EN 12004, déformable, avec résistance au glissement et temps ouvert allongé, couleur grise, à base de ciment, granulats de granulométrie fine, résines synthétiques et additifs spéciaux, avec propriétés thixotropiques et à durcissement sans retrait. (matériau) | 0.6 | 104.77 | 62.862 |
| mt15rev010F | m² | Membrane d'étanchéité souple type EVAC, Dry80 30 "REVESTECH", composée d'une double feuille de polyoléfine thermoplastique avec acétate de vinyle éthylène, avec les deux faces revêtues de fibres de polyester non tissées, de 0,8 mm d'épaisseur et 625 g/m², fournie en rouleaux de 1,5 m de largeur et 30 m de longueur, selon NF EN 13956. (matériau) | 1.1 | 2793.59 | 3072.949 |
| mt15rev170c | kg | Adhésif à base de polyuréthane, Seal Plus "REVESTECH", couleur marron, pour le scellement des joints. (matériau) | 0.05 | 3533.6 | 176.680 |
| mt15rev040fb | m | Bande de renfort pour membrane d'étanchéité souple type EVAC, Dry80 Banda 30 "REVESTECH", de 290 mm de largeur, composée d'une double feuille de polyoléfine thermoplastique avec acétate de vinyle éthylène, avec les deux faces revêtues de fibres de polyester non tissées, de 0,8 mm d'épaisseur et 625 g/m², fournie en rouleaux de 30 m de longueur. (matériau) | 0.25 | 1164.15 | 291.038 |
| mt15rev055b | U | Complément pour renfort des points singuliers dans les traitements imperméabilisants via pièces pour la résolution de coins intérieurs, Dry80 Cornerin "REVESTECH". (matériau) | 0.2 | 1812.82 | 362.564 |
| mt15rev056b | U | Complément pour renfort des points singuliers dans les traitements imperméabilisants via pièces pour la résolution de coins extérieurs, Dry80 Cornerout "REVESTECH". (matériau) | 0.1 | 1946.02 | 194.602 |
| mo029 | h | Compagnon professionnel III/CP2 poseur de membranes d'étanchéité. (main-d'œuvre) | 0.504 | 698.09 | 351.837 |
| mo067 | h | Ouvrier professionnel II/OP poseur de membranes d'étanchéité. (main-d'œuvre) | 0.504 | 521.84 | 263.007 |
| % | % | Frais de chantier des unités d'ouvrage | 2 % | 4775.539 | 95.511 |
|  |  | Coûts directs |  |  | 4871.050 |

Déchets:
- pose: mt09mcm060a; facteur de déchet 0.07
- pose: mt15rev010F; facteur de déchet 0.035
- pose: mt15rev170c Adhésif à base de polyuréthane, Seal Plus "REVESTECH", couleur marron, pour le scellement des joints; facteur de déchet 0.03
- pose: mt15rev040fb; facteur de déchet 0.0677165

## Ressources

**mt09mcm060a** kg Mortier-colle amélioré
Données techniques: Coût énergétique 3.871 MJ; Émission de CO2 0.344 kg; Code CED 17 09 04; Masse de l'élément 1 kg; Volume 0.000667 m3
Déchets:
- emballage: re170203 Plastique. (composant de déchet); quantité 0.003 kg; Code CED 17 02 03; Masse de l'élément 1 kg; Volume 0.001667 m3

**mt15rev010F** m² Membrane d'étanchéité souple type EVAC
Données techniques: Coût énergétique 67.332 MJ; Émission de CO2 3.343 kg; Code CED 17 02 03; Masse de l'élément 0.625 kg; Volume 0.001042 m3
Déchets:
- emballage: re170203 Plastique; quantité 0.07 kg

**mt15rev170c** kg Adhésif à base de polyuréthane, Seal Plus "REVESTECH", couleur marron, pour le scellement des joints
Données techniques: Coût énergétique 144.209 MJ; Émission de CO2 7.002 kg; Code CED 17 09 04; Masse de l'élément 1 kg; Volume 0.000667 m3
Déchets:
- emballage: re150104 Emballages métalliques. (composant de déchet); quantité 0.003 kg; Code CED 15 01 04; Masse de l'élément 1 kg; Volume 0.001667 m3

**mt15rev040fb** m Bande de renfort pour membrane d'étanchéité souple type EVAC
Données techniques: Coût énergétique 17.788 MJ; Émission de CO2 0.883 kg; Code CED 17 02 03; Masse de l'élément 0.1813 kg; Volume 0.000302 m3
Déchets:
- emballage: re170203 Plastique; quantité 0.002 kg
