# Toiture terrasse chaude, accessible, avec revêtement de sol fixe, de type conventionnel, pour trafic routier. Imperméabilisation avec des membranes bitumineuses, de type bicouche

- Propriété du fichier: CYPE INGENIEROS, S.A.
- Format: FIEBDC-3/2002
- Zone géographique: Algérie
- Devise: DZD
- Coûts indirects: 3.00 %
- Frais généraux: 13.00 %
- Bénéfice: 6.00 %
- TVA: 19.00 %

## E Enveloppe et finition extérieure

### ET Couvertures de toitures terrasses

#### ETC Toitures chaudes accessibles avec revêtement de sol fixe

**ETC250** m² Toiture terrasse chaude, accessible, avec revêtement de sol fixe, de type conventionnel, pour trafic routier. Imperméabilisation avec des membranes bitumineuses, de type bicouche.
Toiture terrasse chaude, accessible, avec revêtement de sol fixe, type conventionnelle, pente de 1% à 15%, pour trafic routier. FORME DE PENTES: via l'enceinte au niveau des noues, des arêtiers et des joints, avec des murets de brique creuse courante en terre cuite et couche de béton léger, de résistance à la compression 2,0 MPa et 690 kg/m³ de densité, confectionné sur chantier avec argile expansée, Arlita Dur "WEBER" et ciment gris, avec épaisseur moyenne de 10 cm; avec couche de régularisation de mortier de ciment, confectionné sur chantier, dosage 1:6 de 2 cm d'épaisseur, finition talochée; IMPERMÉABILISATION: type bicouche, adhérée, composée de membrane en bitume modifié par élastomère SBS, LBM(SBS)-48-FP et membrane en bitume modifié par élastomère SBS, LBM(SBS)-30-FV, impression préalable avec émulsion bitumineuse anionique avec charges; COUCHE DE PROTECTION: revêtement en aggloméré asphaltique, avec mélange bitumineux à chaud à granularité discontinue, de type ouvert (pourcentage de vides > 12%), avec granulat granitique de 8 mm de taille maximale, et bitume asphaltique de pénétration, de 8 cm d'épaisseur.
Critère d'évaluation économique: Le prix ne comprend ni l'exécution et le scellement des joints ni l'exécution des arrêts aux rencontres avec les parements et les écoulements.
Inclut: Implantation des points singuliers. Implantation des pentes et traçage des noues, des faîtages et des jonctions. Réalisation des pentes via l'enceinte au niveau des noues, des arêtiers et des joints, avec des murets de brique. Remplissage des joints avec du polystyrène expansé. Coulage et réglage du béton léger jusqu'à atteindre le niveau supérieur des murets. Coulage, extension et réglage du mortier de régularisation. Nettoyage et préparation de la surface. Mise en place de l'imperméabilisation. Extension et compactage de la couche de roulement.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 38.63 | 115.89 |
| mt01arl030v | m³ | Argile expansée, Arlita Dur "WEBER", fournie en sacs Big Bag, selon NF EN 13055-1. (matériau) | 0.105 | 13971.42 | 1467.00 |
| mt08cem000a | kg | Ciment gris en sacs. (matériau) | 25.000 | 13.77 | 344.25 |
| mt08aaa010a | m³ | Eau. (matériau) | 0.011 | 189.49 | 2.08 |
| mt16pea020b | m² | Panneau rigide en polystyrène expansé, selon NF EN 13163, usinage latéral droit, de 20 mm d'épaisseur, résistance thermique 0,55 m²K/W, conductivité thermique 0,036 W/(mK), pour joint de dilatation. (matériau) | 0.010 | 265.56 | 2.66 |
| mt01arg005a | t | Sable de carrière, pour mortier confectionné sur le chantier. (matériau) | 0.033 | 2006.95 | 66.23 |
| mt14lba010q | m² | Membrane en bitume modifié par élastomère SBS, LBM(SBS)-48-FP, de 4 mm d'épaisseur, masse nominale 4,8 kg/m², avec une armature de feutre de polyester non tissé de 160 g/m², finition sur une face avec feutre de polyester de 130 g/m², de surface non protégée. Selon NF EN 13707. (matériau) | 1.100 | 2010.62 | 2211.68 |
| mt14lba010a | m² | Membrane en bitume modifié par élastomère SBS, LBM(SBS)-30-FV, de 2,5 mm d'épaisseur, masse nominale 3 kg/m², avec une armature de feutre en fibre de verre de 60 g/m², de surface non protégée. Selon NF EN 13707. (matériau) | 1.100 | 879.20 | 967.12 |
| mt14iea020c | kg | Émulsion bitumineuse anionique avec charges. (matériau) | 0.300 | 603.90 | 181.17 |
| mt47aag010qa | t | Mélange bitumineux à chaud à granularité discontinue, de type ouvert (pourcentage de vides > 12%), avec granulat granitique de 8 mm de taille maximale, et bitume asphaltique de pénétration, selon NF EN 13108-2. (matériau) | 0.184 | 10878.16 | 2001.58 |
| mq11ext030 | h | Finisseur pour enrobés à chaînes, de 81 kW. (matériel) | 0.007 | 21935.20 | 153.55 |
| mq02ron010a | h | Rouleau vibrant tandem autopropulsé, de 24,8 kW, de 2450 kg, largeur de travail 100 cm. (matériel) | 0.003 | 5377.27 | 16.13 |
| mq06hor010 | h | Bétonnière électrique avec une capacité de gâchage de 160 l. (matériel) | 0.082 | 333.01 | 27.31 |
| op00sop010 |  | Chalumeau pour soudure de membranes bitumineuses. | 1.000 | 0.00 | 0.00 |
| mo020 | h | Compagnon professionnel III/CP2 construction. (main-d'œuvre) | 0.330 | 698.09 | 230.37 |
| mo113 | h | Ouvrier d'exécution I/OE1 construction. (main-d'œuvre) | 0.671 | 502.77 | 337.36 |
| mo029 | h | Compagnon professionnel III/CP2 poseur de membranes d'étanchéité. (main-d'œuvre) | 0.193 | 698.09 | 134.73 |
| mo067 | h | Ouvrier professionnel II/OP poseur de membranes d'étanchéité. (main-d'œuvre) | 0.193 | 521.84 | 100.72 |
| % | % | Frais de chantier des unités d'ouvrage | 2 % | 8359.83 | 167.20 |
|  |  | Coûts directs |  |  | 8527.03 |
